# Platelage apparent pour plancher

- Propriété du fichier: CYPE INGENIEROS, S.A.
- Format: FIEBDC-3/2002
- Zone géographique: Sénégal
- Devise: XOF
- Coûts indirects: 3.00 %
- Frais généraux: 13.00 %
- Bénéfice: 6.00 %
- TVA: 18.00 %

**GPO060** m² Platelage apparent pour plancher, de planches en bois de chêne (Quercus robur) avec à rainure et languette, avec résistance au glissement entre 35 et 45 selon ENV 12633, de 1000x140 mm et 22 mm d'épaisseur, fixées avec clous en fer sur des poutrelles en bois. Mise en place à coupe de pierre.
Platelage apparent pour plancher, de planches en bois de chêne (Quercus robur) avec à rainure et languette, avec résistance au glissement entre 35 et 45 selon ENV 12633, de 1000x140 mm et 22 mm d'épaisseur, fixées avec clous en fer sur des poutrelles en bois. Mise en place à coupe de pierre.
Inclut: Implantation des planches. Fixation des planches au support de base.
Critère de métré de projet: Surface mesurée selon documentation graphique du Projet, en déduisant les ouvertures de surface supérieure à 1 m².
Critère de mesure de l'ouvrage: On mesurera la surface réellement exécutée selon les spécifications du Projet, en déduisant les ouvertures de surface supérieure à 1 m².

| Code | U | Désignation | Quantité | Prix | Montant |
|---|---|---|---|---|---|
| mt07mee200b | m² | Planche en bois de chêne (Quercus robur) avec à rainure et languette, avec résistance au glissement entre 35 et 45 selon ENV 12633, de 1000x140 mm et 22 mm d'épaisseur, pour parquet massif en bois formant le plancher. (matériau) | 1.000 | 47705.60 | 47705.60 |
| mt50spa102 | kg | Clous en fer. (matériau) | 0.200 | 877.99 | 175.60 |
| mo048 | h | Compagnon professionnel III/CP2 charpentier bois. (main-d'œuvre) | 0.484 | 1156.24 | 559.62 |
| mo095 | h | Ouvrier professionnel II/OP charpentier bois. (main-d'œuvre) | 0.242 | 675.80 | 163.54 |
| % | % | Frais de chantier des unités d'ouvrage | 2 % | 48604.36 | 972.09 |
|  |  | Coûts directs |  |  | 49576.45 |
