# Luminaire en saillie type Downlight

- Propriété du fichier: CYPE Ingenieros S.A.
- Format: FIEBDC-3/2016
- Logiciel: Générateur de prix de la construction. CYPE Ingenieros, S.A.
- Date: 05/09/2022
- Zone géographique: Sénégal
- Devise: XOF
- Coûts indirects: 3 %
- Frais généraux: 13 %
- Bénéfice: 6 %
- TVA: 18 %

## T Équipements techniques

### TE Éclairage

#### TEI Équipements intérieurs

**TEI080** U Luminaire en saillie type Downlight.
Luminaire circulaire de plafond Downlight, de 240 mm de diamètre et 150 mm de hauteur, pour 2 lampes fluorescentes compactes doubles TC-D de 18 W; corps intérieur en tôle d'acier, finition thermo-émaillée, de couleur blanche; réflecteur en aluminium avec finition spéculaire; isolation classe F. Installation en surface. Comprend les lampes.
Inclut: Implantation. Montage, connexion et contrôle de son bon fonctionnement.
Critère pour le métré: Nombre d'unités prévues, selon documentation graphique du Projet.
Critère pour le mémoire: On mesurera le nombre d'unités réellement exécutées selon les spécifications du Projet.

| Code | U | Désignation | Quantité | Prix | Montant |
|---|---|---|---|---|---|
| mt34lyd010a | U | Luminaire circulaire de plafond Downlight, de 240 mm de diamètre et 150 mm de hauteur, pour 2 lampes fluorescentes compactes doubles TC-D de 18 W; corps intérieur en tôle d'acier, finition thermo-émaillée, de couleur blanche; réflecteur en aluminium avec finition spéculaire; isolation classe F. (matériau) | 1 | 184588 | 184588.000 |
| mt34tuf020n | U | Lampe fluorescente compacte TC-D de 18 W. (matériau) | 2 | 3913.62 | 7827.240 |
| mo003 | h | Compagnon professionnel III/CP2 électricien. (main-d'œuvre) | 0.18 | 1397.14 | 251.485 |
| mo102 | h | Ouvrier professionnel II/OP électricien. (main-d'œuvre) | 0.18 | 797.26 | 143.507 |
| % | % | Frais de chantier des unités d'ouvrage | 2 % | 192810.232 | 3856.205 |
|  |  | Coûts directs |  |  | 196666.437 |

## Ressources

**mt34lyd010a** U Luminaire circulaire de plafond Downlight
Données techniques: Coût énergétique 112.329 MJ; Émission de CO2 8.023 kg
Déchets:
- emballage: re150101 Emballages en papier et en carton. (composant de déchet); quantité 0.18 kg; Code CED 15 01 01; Masse de l'élément 1 kg; Volume 0.001333 m3
- emballage: re170203 Plastique. (composant de déchet); quantité 0.09 kg; Code CED 17 02 03; Masse de l'élément 1 kg; Volume 0.001667 m3
