# Luminaire sur pied

- Propriété du fichier: CYPE Ingenieros S.A.
- Format: FIEBDC-3/2016
- Logiciel: Générateur de prix de la construction. CYPE Ingenieros, S.A.
- Date: 09/02/2023
- Zone géographique: Sénégal
- Devise: XOF
- Coûts indirects: 3 %
- Frais généraux: 13 %
- Bénéfice: 6 %
- TVA: 18 %

## T Équipements techniques

### TE Éclairage

#### TEI Équipements intérieurs

**TEI220** U Luminaire sur pied.
Luminaire sur pied orientable, de 725x220x55 mm, pour 1 lampe fluorescente TC-L de 55 W, avec corps de luminaire en aluminium, imitation titane; diffuseur acrylique microprismatique à lumière directe et diffuseur acrylique transparent à lumière indirecte; protection IP20 et isolation classe F; détecteur de mouvement; interrupteur avec cellule photoélectrique, mât de 1,8 m de hauteur et base carrée en acier inoxydable. Comprend les lampes.
Inclut: Montage, connexion et contrôle de son bon fonctionnement.
Critère pour le métré: Nombre d'unités prévues, selon documentation graphique du Projet.
Critère pour le mémoire: On mesurera le nombre d'unités réellement exécutées selon les spécifications du Projet.

| Code | U | Désignation | Quantité | Prix | Montant |
|---|---|---|---|---|---|
| mt34lyd150a | U | Luminaire sur pied orientable, de 725x220x55 mm, pour 1 lampe fluorescente TC-L de 55 W, avec corps de luminaire en aluminium, imitation titane; diffuseur acrylique microprismatique à lumière directe et diffuseur acrylique transparent à lumière indirecte; protection IP20 et isolation classe F; détecteur de mouvement; interrupteur avec cellule photoélectrique, mât de 1,8 m de hauteur et base carrée en acier inoxydable. (matériau) | 1 | 705232 | 705232.000 |
| mt34tuf020j | U | Lampe fluorescente compacte TC-L de 55 W. (matériau) | 1 | 5557.86 | 5557.860 |
| mo003 | h | Compagnon professionnel III/CP2 électricien. (main-d'œuvre) | 0.12 | 1500.83 | 180.100 |
| mo102 | h | Ouvrier professionnel II/OP électricien. (main-d'œuvre) | 0.12 | 857.23 | 102.868 |
| % | % | Frais de chantier des unités d'ouvrage | 2 % | 711072.828 | 14221.457 |
|  |  | Coûts directs |  |  | 725294.285 |

## Ressources

**mt34lyd150a** U Luminaire sur pied orientable
Données techniques: Coût énergétique 57.702 MJ; Émission de CO2 3.954 kg
Déchets:
- emballage: re150101 Emballages en papier et en carton. (composant de déchet); quantité 0.18 kg; Code CED 15 01 01; Masse de l'élément 1 kg; Volume 0.001333 m3
- emballage: re170203 Plastique. (composant de déchet); quantité 0.09 kg; Code CED 17 02 03; Masse de l'élément 1 kg; Volume 0.001667 m3
