# Scellement d'un passage de tuyauterie métallique avec isolation, avec bandage coupe-feu

- Propriété du fichier: CYPE Ingenieros S.A.
- Format: FIEBDC-3/2016
- Logiciel: Générateur de prix de la construction. CYPE Ingenieros, S.A.
- Date: 15/04/2024
- Zone géographique: Sénégal
- Devise: XOF
- Coûts indirects: 3 %
- Frais généraux: 13 %
- Bénéfice: 6 %
- TVA: 18 %

## T Équipements techniques

### TI Protections contre les incendies

#### TII Protection passive contre les incendies

**TII010** U Scellement d'un passage de tuyauterie métallique avec isolation, avec bandage coupe-feu.
Scellement de passage de tuyauterie en acier, de diamètre nominal extérieur compris entre 88,9 et 159 mm, et entre 2 et 14,2 mm d'épaisseur, avec isolation entre 40 et 80 mm d'épaisseur, dans le mur de 15 cm d'épaisseur, pour protection passive contre les incendies et garantir la résistance au feu EI 90, constitué de deux couches de bandage coupe-feu avec marquage de mise en place, avec propriétés ignifuges, de 125x2 mm, sur les deux faces et scelleur acrylique avec propriétés ignifuges, couleur blanche comme matériau de remplissage.
Critère d'évaluation économique: Le prix ne comprend pas l'isolation de la tuyauterie.
Inclut: Nettoyage et préparation du parement. Insertion du matériau de remplissage. Mise en place du bandage autour du tube. Insertion du bandage dans l'ouverture. Scellement du joint. Nettoyage final.
Critère pour le métré: Nombre d'unités prévues, selon documentation graphique du Projet.
Critère pour le mémoire: On mesurera le nombre d'unités réellement exécutées selon les spécifications du Projet.

| Code | U | Désignation | Quantité | Prix | Montant |
|---|---|---|---|---|---|
| mt41phi010a | U | Cartouche de 310 ml de scelleur acrylique avec propriétés ignifuges, couleur blanche, pour scellement des joints et ouvertures linéaires. (matériau) | 21.89 | 10870.57 | 237956.777 |
| mt41phi120a | U | Bandage coupe-feu avec marquage de mise en place, avec propriétés ignifuges, de 125x2 mm, fournie en rouleaux de 10 m de longueur. (matériau) | 0.442 | 320172.35 | 141516.179 |
| mo113 | h | Ouvrier d'exécution I/OE1 construction. (main-d'œuvre) | 0.481 | 935.45 | 449.951 |
| % | % | Frais de chantier des unités d'ouvrage | 2 % | 379922.907 | 7598.458 |
|  |  | Coûts directs |  |  | 387521.365 |
