# Bande coupe-feu de panneaux en laine de roche, pour bâtiment à usage industriel

- Propriété du fichier: CYPE Ingenieros S.A.
- Format: FIEBDC-3/2016
- Logiciel: Générateur de prix de la construction. CYPE Ingenieros, S.A.
- Date: 02/10/2024
- Zone géographique: Sénégal
- Devise: XOF
- Coûts indirects: 3 %
- Frais généraux: 13 %
- Bénéfice: 6 %
- TVA: 18 %

## T Équipements techniques

### TI Protections contre les incendies

#### TII Protection passive contre les incendies

**TII130** m² Bande coupe-feu de panneaux en laine de roche, pour bâtiment à usage industriel.
Bande coupe-feu horizontale, de 1 m de largeur, avec une résistance au feu EI 60, pour bâtiment à usage industriel, fixée mécaniquement à la paroi mitoyenne avec sous-structure support, composée de deux panneaux rigides en laine de roche, revêtus sur une de leurs faces avec un film d'aluminium renforcé, de 30 mm d'épaisseur, résistance thermique 0,73 m²K/W, conductivité thermique 0,041 W/(mK), densité 180 kg/m³, chaleur spécifique 0,84 J/kgK et coefficient de résistance à la diffusion de la vapeur d'eau 1,3, chacun, unis entre eux et fixés à la sous-structure support, avec vis d'union, de 50 mm de longueur. Comprend les éléments de fixation et les bandes en laine de roche fixées mécaniquement pour le scellement périmétrique.
Inclut: Implantation. Fixation de la sous-structure support à paroi mitoyenne. Préparation et découpe des panneaux. Mise en place en quinconce sur les panneaux. Assemblage entre panneaux avec des vis de fixation. Fixation de la bande coupe-feu à la sous-structure support. Scellement de la rencontre de la bande coupe-feu avec le mur périmétrique.
Critère pour le métré: Surface mesurée selon documentation graphique du Projet.
Critère pour le mémoire: On mesurera la surface réellement exécutée selon les spécifications du Projet.

| Code | U | Désignation | Quantité | Prix | Montant |
|---|---|---|---|---|---|
| mt07ali024f | kg | Acier NF EN 10219-1 S275J0H, dans profilés creux formés à froid, pièces simples, pour applications structurales, des séries rond, carré ou rectangulaire, finition avec impression antioxydante. Travaillé et monté en atelier, à placer avec assemblages boulonnés sur site. (matériau) | 15 | 1423.76 | 21356.400 |
| mt29pme030a | m | Profilé oméga en acier galvanisé, de 85 mm de largeur. (matériau) | 3 | 1740.74 | 5222.220 |
| mt29pme040a | U | Vis en acier galvanisé. (matériau) | 30 | 279.92 | 8397.600 |
| mt16lrw080hb | m² | Panneau rigide en laine de roche, selon NF EN 13162, revêtu sur une de ses faces par un film d'aluminium renforcé, de 30 mm d'épaisseur, résistance thermique 0,73 m²K/W, conductivité thermique 0,041 W/(mK), Euroclasse A1 de réaction au feu selon NF EN 13501-1, densité 180 kg/m³, chaleur spécifique 0,84 J/kgK et coefficient de résistance à la diffusion de la vapeur d'eau 1,3, pour la protection contre les incendies des éléments constructifs. (matériau) | 2.3 | 35628.62 | 81945.826 |
| mt16lrw082aa | U | Vis d'union de fil d'acier galvanisé en forme d'hélice, de 50 mm de longueur, pour panneaux en laine de roche. (matériau) | 6.7 | 2156.2 | 14446.540 |
| mo011 | h | Compagnon professionnel III/CP2 monteur. (main-d'œuvre) | 0.421 | 1730.31 | 728.461 |
| mo080 | h | Ouvrier professionnel II/OP monteur. (main-d'œuvre) | 0.421 | 990.05 | 416.811 |
| mo054 | h | Compagnon professionnel III/CP2 poseur d'isolants rigides ou flexibles. (main-d'œuvre) | 0.3 | 1730.31 | 519.093 |
| mo101 | h | Ouvrier professionnel II/OP poseur d'isolants rigides ou flexibles. (main-d'œuvre) | 0.3 | 990.05 | 297.015 |
| % | % | Frais de chantier des unités d'ouvrage | 2 % | 133329.966 | 2666.599 |
|  |  | Coûts directs |  |  | 135996.565 |

Déchets:
- pose: mt07ali024f; facteur de déchet 0.0045
- pose: mt29pme030a Profilé oméga en acier galvanisé, de 85 mm de largeur; facteur de déchet 0.0160606
- pose: mt29pme040a Vis en acier galvanisé; facteur de déchet 0.0125758
- pose: mt16lrw080hb; facteur de déchet 0.024
- pose: mt16lrw082aa Vis d'union de fil d'acier galvanisé en forme d'hélice, de 50 mm de longueur, pour panneaux en laine de roche; facteur de déchet 0.0121053

## Ressources

**mt07ali024f** kg Acier NF EN 10219-1 S275J0H
Données techniques: Coût énergétique 9.830 MJ; Émission de CO2 0.510 kg; Code CED 17 04 05; Masse de l'élément 1 kg; Volume 0.000476 m3

**mt29pme030a** m Profilé oméga en acier galvanisé, de 85 mm de largeur
Données techniques: Coût énergétique 17.109 MJ; Émission de CO2 1.717 kg; Code CED 17 04 05; Masse de l'élément 0.66 kg; Volume 0.000314 m3
Déchets:
- emballage: re170203 Plastique. (composant de déchet); quantité 0.006 kg; Code CED 17 02 03; Masse de l'élément 1 kg; Volume 0.001667 m3

**mt29pme040a** U Vis en acier galvanisé
Données techniques: Coût énergétique 2.155 MJ; Émission de CO2 0.099 kg; Code CED 17 02 01; Masse de l'élément 0.0066 kg; Volume 0.000006 m3
Déchets:
- emballage: re170203 Plastique; quantité 0.02 kg

**mt16lrw080hb** m² Panneau rigide en laine de roche
Données techniques: Coût énergétique 315.360 MJ; Émission de CO2 8.264 kg; Code CED 17 06 04; Masse de l'élément 5.4 kg; Volume 0.009 m3
Déchets:
- emballage: re170203 Plastique; quantité 0.034 kg

**mt16lrw082aa** U Vis d'union de fil d'acier galvanisé en forme d'hélice, de 50 mm de longueur, pour panneaux en laine de roche
Données techniques: Coût énergétique 2.307 MJ; Émission de CO2 0.103 kg; Code CED 17 02 01; Masse de l'élément 0.0095 kg; Volume 0.000009 m3
Déchets:
- emballage: re170203 Plastique; quantité 0.021 kg
