# Aspirateur hybride

- Propriété du fichier: CYPE Ingenieros S.A.
- Format: FIEBDC-3/2016
- Logiciel: Générateur de prix de la construction. CYPE Ingenieros, S.A.
- Date: 15/04/2024
- Zone géographique: Sénégal
- Devise: XOF
- Coûts indirects: 3 %
- Frais généraux: 13 %
- Bénéfice: 6 %
- TVA: 18 %

## T Équipements techniques

### TV Climatisation et ventilation

#### TVH Ventilation hybride pour logements

**TVH010** U Aspirateur hybride.
Extracteur statique mécanique, de 153 mm de diamètre et 415 mm de hauteur, de 250 m³/h de débit maximum, 137 W de puissance maximum avec moteur d'alimentation monophasée (230V/50Hz) et 900 tr/min de vitesse maximale; installation à l'extrémité extérieure du conduit d'extraction (bouche d'expulsion), dans logement individuel. Comprend le matériau de fixation.
Inclut: Implantation. Mise en place et fixation. Connexion et contrôle de son bon fonctionnement.
Critère pour le métré: Nombre d'unités prévues, selon documentation graphique du Projet.
Critère pour le mémoire: On mesurera le nombre d'unités réellement exécutées selon les spécifications du Projet.

| Code | U | Désignation | Quantité | Prix | Montant |
|---|---|---|---|---|---|
| mt42svi020a | U | Extracteur statique mécanique, de 153 mm de diamètre et 415 mm de hauteur, de 250 m³/h de débit maximum, 137 W de puissance maximum avec moteur d'alimentation monophasée (230V/50Hz) et 900 tr/min de vitesse maximale. (matériau) | 1 | 723487.61 | 723487.610 |
| mt42sva300 | U | Éléments de fixation pour conduits de ventilation. (matériau) | 1 | 2388.44 | 2388.440 |
| mo011 | h | Compagnon professionnel III/CP2 monteur. (main-d'œuvre) | 0.24 | 1700.48 | 408.115 |
| mo080 | h | Ouvrier professionnel II/OP monteur. (main-d'œuvre) | 0.24 | 972.98 | 233.515 |
| % | % | Frais de chantier des unités d'ouvrage | 2 % | 726517.680 | 14530.354 |
|  |  | Coûts directs |  |  | 741048.034 |

## Ressources

**mt42svi020a** U Extracteur statique mécanique
Données techniques: Coût énergétique 54.916 MJ; Émission de CO2 4.145 kg
Déchets:
- emballage: re150101 Emballages en papier et en carton. (composant de déchet); quantité 1.576 kg; Code CED 15 01 01; Masse de l'élément 1 kg; Volume 0.001333 m3
