# Unité intérieure

- Propriété du fichier: CYPE Ingenieros S.A.
- Format: FIEBDC-3/2016
- Logiciel: Générateur de prix de la construction. CYPE Ingenieros, S.A.
- Date: 09/07/2021
- Zone géographique: Sénégal
- Devise: XOF
- Coûts indirects: 3 %
- Frais généraux: 13 %
- Bénéfice: 6 %
- TVA: 18 %

## T Équipements techniques

### TV Climatisation et ventilation

#### TVK Système Daikin à débit de réfrigérant variable

**TVK080** U Unité intérieure, pour production d'eau froide et chaude, pour système VRV (Volume de Réfrigérant Variable), modèle HXY125A8 "DAIKIN", pour gaz R-410A, alimentation monophasée (230V/50Hz), puissance frigorifique nominale 12,5 kW, puissance calorifique nominale 14 kW, régulation de la température de sortie d'eau de 5°C à 45°C, de 890x344x480 mm, poids 44 kg, avec détendeur électronique, bloc de terminaux F1-F2 pour câble de 2 rangées de transmission et contrôle (bus D-III Net) à unité extérieur.

| Code | U | Désignation | Quantité | Prix |
|---|---|---|---|---|
| mt42dai305b | U | Unité intérieure, pour production d'eau froide et chaude, pour système VRV (Volume de Réfrigérant Variable), modèle HXY125A8 "DAIKIN", pour gaz R-410A, alimentation monophasée (230V/50Hz), puissance frigorifique nominale 12,5 kW, puissance calorifique nominale 14 kW, régulation de la température de sortie d'eau de 5°C à 45°C, de 890x344x480 mm, poids 44 kg, avec détendeur électronique, bloc de terminaux F1-F2 pour câble de 2 rangées de transmission et contrôle (bus D-III Net) à unité extérieur. (matériau) | 1 |  |
| mo005 | h | Compagnon professionnel III/CP2 installateur de climatisation. (main-d'œuvre) | 1.209 | 1167.58 |
| mo104 | h | Ouvrier professionnel II/OP installateur de climatisation. (main-d'œuvre) | 1.209 | 665.46 |
| % | % | Frais de chantier des unités d'ouvrage | 2 % |  |

## Ressources

**mt42dai305b** U Unité intérieure
Données techniques: Coût énergétique 5428.102 MJ; Émission de CO2 169.659 kg
Déchets:
- emballage: re150101 Emballages en papier et en carton. (composant de déchet); quantité 0.18 kg; Code CED 15 01 01; Masse de l'élément 1 kg; Volume 0.001333 m3
- emballage: re170203 Plastique. (composant de déchet); quantité 0.09 kg; Code CED 17 02 03; Masse de l'élément 1 kg; Volume 0.001667 m3
