# Unité intérieure d'air conditionné, de sol, pour système VRV-IV, pour gaz R-410A

- Propriété du fichier: CYPE Ingenieros S.A.
- Format: FIEBDC-3/2016
- Logiciel: Générateur de prix de la construction. CYPE Ingenieros, S.A.
- Date: 15/04/2024
- Zone géographique: Sénégal
- Devise: XOF
- Coûts indirects: 3 %
- Frais généraux: 13 %
- Bénéfice: 6 %
- TVA: 18 %

## T Équipements techniques

### TV Climatisation et ventilation

#### TVK Système Daikin à débit de réfrigérant variable

**TVK100** U Unité intérieure d'air conditionné, de sol, pour système VRV-IV, pour gaz R-410A.
Unité intérieure d'air conditionné, pour système VRV-IV (Volume de Réfrigérant Variable), de sol, avec carrosserie, modèle FXLQ20P "DAIKIN", pour gaz R-410A, alimentation monophasée (230V/50Hz), puissance frigorifique nominale 2,2 kW (température de bulbe sec de l'air intérieur 27°C, température de bulbe humide de l'air intérieur 19°C, température de bulbe sec de l'air extérieur 35°C), puissance calorifique nominale 2,5 kW (température de bulbe sec de l'air intérieur 20°C, température de bulbe sec de l'air extérieur 7°C), consommation électrique nominale en refroidissement 49 W, consommation électrique nominale en chauffage 49 W, pression sonore à faible vitesse 32 dBA, débit d'air à vitesse élevée 7 m³/min, de 600x1000x232 mm, poids 27 kg, détendeur électronique, pompe de drainage, bloc de terminaux F1-F2 pour câble de 2 rangées de transmission et contrôle (bus D-III Net) à unité extérieur, contrôle par microprocesseur et filtre d'air de succion. Régulation: contrôle à distance multifonction, modèle Madoka BRC1H52W.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai110a | U | Unité intérieure d'air conditionné, pour système VRV-IV (Volume de Réfrigérant Variable), de sol, avec carrosserie, modèle FXLQ20P "DAIKIN", pour gaz R-410A, alimentation monophasée (230V/50Hz), puissance frigorifique nominale 2,2 kW (température de bulbe sec de l'air intérieur 27°C, température de bulbe humide de l'air intérieur 19°C, température de bulbe sec de l'air extérieur 35°C), puissance calorifique nominale 2,5 kW (température de bulbe sec de l'air intérieur 20°C, température de bulbe sec de l'air extérieur 7°C), consommation électrique nominale en refroidissement 49 W, consommation électrique nominale en chauffage 49 W, pression sonore à faible vitesse 32 dBA, débit d'air à vitesse élevée 7 m³/min, de 600x1000x232 mm, poids 27 kg, détendeur électronique, pompe de drainage, bloc de terminaux F1-F2 pour câble de 2 rangées de transmission et contrôle (bus D-III Net) à unité extérieur, contrôle par microprocesseur et filtre d'air de succion. (matériau) | 1 | 1674887.78 | 1674887.780 |
| mt42dai508a | U | Contrôle à distance multifonction, modèle Madoka BRC1H52W "DAIKIN", couleur blanche, avec programmation hebdomadaire, possibilité de sélectionner le mode standard ou le mode simplifié pour les hôtels, fonction marche/arrêt, changement de mode de fonctionnement, limitation de la température de consigne, sélection de la vitesse du ventilateur et fonctions avancées à l'aide de l'App pour smartphone avec connectivité Bluetooth Low Energy (BLE). (matériau) | 1 | 182985.65 | 182985.650 |
| mt35aia090aa | m | Tube rigide en PVC, branchable, courbable à chaud, de couleur noire, de 16 mm de diamètre nominal, pour climatisation fixe en surface. Résistance à la compression 1250 N, résistance à l'impact 2 joules, température de travail -5°C jusqu'à 60°C, avec degré de protection IP547 selon NF EN 60529, propriétés électriques: isolant, non propagateur de la flamme. Selon NF EN 61386-1 et NF EN 61386-22. Comprend les colliers, les éléments de fixation et les accessoires (courbes, manchons, tés, coudes et courbes flexibles). (matériau) | 3 | 1078.56 | 3235.680 |
| mt42dai900 | m | Câble bus à 2 fils, de 0,5 mm² de section par fil (matériau) | 3 | 700.42 | 2101.260 |
| mo005 | h | Compagnon professionnel III/CP2 installateur de climatisation. (main-d'œuvre) | 1.202 | 1700.48 | 2043.977 |
| mo104 | h | Ouvrier professionnel II/OP installateur de climatisation. (main-d'œuvre) | 1.202 | 971.13 | 1167.298 |
| % | % | Frais de chantier des unités d'ouvrage | 2 % | 1866421.645 | 37328.433 |
|  |  | Coûts directs |  |  | 1903750.078 |

Déchets:
- pose: mt35aia090aa; facteur de déchet 0.0275
- pose: mt42dai900 Câble bus à 2 fils, de 0,5 mm² de section par fil; facteur de déchet 0.0165111

## Ressources

**mt42dai110a** U Unité intérieure d'air conditionné
Données techniques: Coût énergétique 1248.349 MJ; Émission de CO2 85.415 kg
Déchets:
- emballage: re150101 Emballages en papier et en carton. (composant de déchet); quantité 0.18 kg; Code CED 15 01 01; Masse de l'élément 1 kg; Volume 0.001333 m3
- emballage: re170203 Plastique. (composant de déchet); quantité 0.09 kg; Code CED 17 02 03; Masse de l'élément 1 kg; Volume 0.001667 m3

**mt35aia090aa** m Tube rigide en PVC
Données techniques: Coût énergétique 11.626 MJ; Émission de CO2 0.577 kg; Code CED 17 02 03; Masse de l'élément 0.12 kg; Volume 0.0002 m3

**mt42dai900** m Câble bus à 2 fils, de 0,5 mm² de section par fil
Données techniques: Coût énergétique 1.694 MJ; Émission de CO2 0.087 kg; Code CED 17 04 11; Masse de l'élément 0.045 kg; Volume 0.00003 m3
Déchets:
- emballage: re150101 Emballages en papier et en carton; quantité 0.065 kg
