# Membrane de séparation en polyéthylène, de 0,1 mm d'épaisseur et 92 g/m² de masse surfacique, placée sur le terrain ou sur un hérisson

- Propriété du fichier: CYPE INGENIEROS, S.A.
- Format: FIEBDC-3/2002
- Zone géographique: Sénégal
- Devise: XOF
- Coûts indirects: 3.00 %
- Frais généraux: 13.00 %
- Bénéfice: 6.00 %
- TVA: 18.00 %

**BES010** m² Membrane de séparation en polyéthylène, de 0,1 mm d'épaisseur et 92 g/m² de masse surfacique, placée sur le terrain ou sur un hérisson.
Membrane de séparation en polyéthylène, de 0,1 mm d'épaisseur et 92 g/m² de masse surfacique, placée sur le terrain ou sur un hérisson.
Inclut: Mise en place de membrane de séparation. Résolution des recouvrements et des unions.
Critère de métré de projet: Surface mesurée selon documentation graphique du Projet.
Critère de mesure de l'ouvrage: On mesurera la surface réellement exécutée selon les spécifications du Projet, y compris les bords et les recouvrements.

| Code | U | Désignation | Quantité | Prix | Montant |
|---|---|---|---|---|---|
| mt16png010b | m² | Film de polyéthylène de 0,1 mm d'épaisseur et 92 g/m² de masse surfacique. (matériau) | 1.150 | 181.13 | 208.30 |
| mo020 | h | Compagnon professionnel III/CP2 construction. (main-d'œuvre) | 0.040 | 1107.88 | 44.32 |
| mo113 | h | Ouvrier d'exécution I/OE1 construction. (main-d'œuvre) | 0.020 | 620.95 | 12.42 |
| % | % | Frais de chantier des unités d'ouvrage | 2 % | 265.04 | 5.30 |
|  |  | Coûts directs |  |  | 270.34 |
