# Clôture mobile avec porte incorporée

- Propriété du fichier: CYPE Ingenieros S.A.
- Format: FIEBDC-3/2016
- Logiciel: Générateur de prix de la construction. CYPE Ingenieros, S.A.
- Date: 15/04/2024
- Zone géographique: Sénégal
- Devise: XOF
- Coûts indirects: 3 %
- Frais généraux: 13 %
- Bénéfice: 6 %
- TVA: 18 %

## S Sécurité et santé

### SC Équipements de protection collective

#### SCR Clôture provisoire de parcelle

**SCR060** U Clôture mobile avec porte incorporée.
Clôture mobile de 3,50x2,00 m, placée pour la délimitation provisoire du terrain, constituée d'un panneau grillagé avec des plis de renfort, de 200x100 mm de vide de maille, avec des fils de fer horizontaux de 5 mm de diamètre et verticaux de 4 mm, soudés aux extrémités à des poteaux verticaux de 40 mm de diamètre, finition galvanisée, avec porte incorporée pour accès piéton, d'un vantail, de 0,90x2,00 m, avec languettes pour cadenas, amortissable en 5 utilisations et de bases préfabriquées de béton, de 65x24x12 cm, avec 8 orifices, pour support des poteaux, amortissables en 5 utilisations, fixées au revêtement de sol avec des platines de 20x4 mm et des chevilles à expansion en acier.
Critère pour le métré: Nombre d'unités prévues, selon Plan général de coordination en matière de sécurité et de protection de la santé.
Critère pour le mémoire: On mesurera le nombre d'unités réellement mises en place selon spécifications d'Étude ou d'Étude Basique de Sécurité et Santé.

| Code | U | Désignation | Quantité | Prix | Montant |
|---|---|---|---|---|---|
| mt50spv021 | U | Clôture mobile de 3,50x2,00 m, constituée d'un panneau grillagé avec plis de renfort, de 200x100 mm de vide de maille, avec des fils de fer horizontaux de 5 mm de diamètre et verticaux de 4 mm de diamètre, soudés aux extrémités à des poteaux verticaux de 40 mm de diamètre, finition galvanisée, avec porte incorporée pour accès piéton, à un vantail, de 0,90x2,00 m. Comprend les anneaux pour l'assemblage des poteaux et languettes pour cadenas. (matériau) | 0.2 | 258179.94 | 51635.988 |
| mt50spv025 | U | Base préfabriquée en béton, de 65x24x12 cm, avec 8 orifices, renforcée avec des tiges en acier, comme support de clôture mobile. (matériau) | 0.4 | 6182.72 | 2473.088 |
| mt07ala111ba | m | Platine en acier laminé NF EN 10025 S275JR, de profilé plat laminé à chaud, de 20x4 mm, pour applications structurales. (matériau) | 0.48 | 1311 | 629.280 |
| mt26aaa023a | U | Ancrage mécanique avec douille à expansion en acier galvanisé, écrou et rondelle. (matériau) | 0.96 | 1314.9 | 1262.304 |
| mo119 | h | Compagnon professionnel III/CP2 Sécurité et Santé. (main-d'œuvre) | 0.132 | 1654.86 | 218.442 |
| mo120 | h | Ouvrier Sécurité et Santé. (main-d'œuvre) | 0.264 | 935.45 | 246.959 |
| % | % | Frais de chantier des unités d'ouvrage | 2 % | 56466.061 | 1129.321 |
|  |  | Coûts directs |  |  | 57595.382 |

Déchets:
- pose: mt50spv021; facteur de déchet 1
- pose: mt50spv025; facteur de déchet 0.0198675
- pose: mt07ala111ba Platine en acier laminé NF EN 10025 S275JR, de profilé plat laminé à chaud, de 20x4 mm, pour applications structurales; facteur de déchet 0.015

## Ressources

**mt50spv021** U Clôture mobile de 3,50x2,00 m
Données techniques: Coût énergétique 245.750 MJ; Émission de CO2 12.750 kg; Code CED 17 04 05; Masse de l'élément 25 kg; Volume 0.011905 m3

**mt50spv025** U Base préfabriquée en béton
Données techniques: Coût énergétique 2.044 MJ; Émission de CO2 5.257 kg; Code CED 17 01 01; Masse de l'élément 35 kg; Volume 0.023333 m3
Déchets:
- emballage: re170201 Bois. (composant de déchet); quantité 0.005 kg; Code CED 17 02 01; Masse de l'élément 1 kg; Volume 0.000909 m3
- emballage: re170203 Plastique. (composant de déchet); quantité 0.003 kg; Code CED 17 02 03; Masse de l'élément 1 kg; Volume 0.001667 m3

**mt07ala111ba** m Platine en acier laminé NF EN 10025 S275JR, de profilé plat laminé à chaud, de 20x4 mm, pour applications structurales
Données techniques: Coût énergétique 6.173 MJ; Émission de CO2 0.320 kg; Code CED 17 04 05; Masse de l'élément 0.628 kg; Volume 0.000299 m3

**mt26aaa023a** U Ancrage mécanique avec douille à expansion en acier galvanisé, écrou et rondelle
Données techniques: Coût énergétique 0.725 MJ; Émission de CO2 0.071 kg; Code CED 17 04 05; Masse de l'élément 0.025 kg; Volume 0.000012 m3
Déchets:
- emballage: re150101 Emballages en papier et en carton. (composant de déchet); quantité 0.002 kg; Code CED 15 01 01; Masse de l'élément 1 kg; Volume 0.001333 m3
- emballage: re170203 Plastique; quantité 0.001 kg
