# Terrasse deck en WPC

- Propriété du fichier: CYPE Ingenieros S.A.
- Format: FIEBDC-3/2016
- Logiciel: Générateur de prix de la construction. CYPE Ingenieros, S.A.
- Date: 15/04/2024
- Zone géographique: Sénégal
- Devise: XOF
- Coûts indirects: 3 %
- Frais généraux: 13 %
- Bénéfice: 6 %
- TVA: 18 %

## V Voiries

### VP Revêtement de sols extérieurs

#### VPW Lames en WPC

**VPW010** m² Terrasse deck en WPC.
Terrasse deck constituée de lames massives en WPC avec polyéthylène et fibres de bois, de 20x127x2440 mm, une face visible avec texture de bois, fixées avec le système de fixation cachée, sur lambourdes de PVC de 50x45 mm, espacées entre elles de 300 mm et appuyés sur supports réglables, en polyoléfine, avec base arrondie plate, pour des hauteurs comprises entre 30 et 50 mm. Comprend les clips en acier inoxydable pour la fixation des planches aux lambourdes et le mastic de polyuréthane pour la fixation des supports réglables à la surface support.
Inclut: Implantation et nivellement des supports. Application du mastic. Mise en place des lambourdes sur les supports. Mise en place des planches de la première rangée. Fixation d'une rangée de clips sur la lambourde. Présentation des panneaux de la seconde rangée. Mise en place des clips entre les panneaux. Mise en place et fixation des rangées successives.
Critère pour le métré: Surface utile, mesurée selon documentation graphique du Projet. Le métré par casses et découpes n'a pas été augmenté, puisque 5% de pièces de plus ont été considérées dans la décomposition.
Critère pour le mémoire: On mesurera la surface réellement exécutée selon les spécifications du Projet.

| Code | U | Désignation | Quantité | Prix | Montant |
|---|---|---|---|---|---|
| mt18acc030aa | U | Support réglable, en polyoléfine, avec addition de charge minérale, de couleur noire, avec 750 k de capacité mécanique à compression et base arrondie plate, pour des hauteurs comprises entre 30 et 50 mm; stabilité thermique de -25°C jusqu'à 110°C; imputrescible, avec résistance au vieillissement et aux intempéries. (matériau) | 7 | 945.75 | 6620.250 |
| mt15sja140a | U | Cartouche de mastic élastique monocomposant à base de polyuréthane, de 310 cm³, à élasticité permanente et séchage rapide, couleur grise. (matériau) | 0.333 | 8900.18 | 2963.760 |
| mt18acc010a | m | Lambourde en PVC de 50x45 mm, pour appui et fixation des terrasses deck en extérieur. (matériau) | 3.5 | 3427.24 | 11995.340 |
| mt18fmp010a | m² | Lames massives en WPC avec polyéthylène et fibres de bois, de 20x127x2440 mm, une face visible avec texture de bois et rainures latérales, selon NF EN 15534-4. (matériau) | 1.05 | 50488.88 | 53013.324 |
| mt18acc020 | U | Kit de fixation pour terrasse deck, composé d'un clip en acier inoxydable, en forme d'oméga, pour l'assemblage des lattes, et vis en acier inoxydable, pour la fixation du clip à la lambourde. (matériau) | 20 | 304.13 | 6082.600 |
| mo017 | h | Compagnon professionnel III/CP2 menuisier bois. (main-d'œuvre) | 0.661 | 1678.79 | 1109.680 |
| mo058 | h | Ouvrier professionnel II/OP menuisier bois. (main-d'œuvre) | 0.661 | 979 | 647.119 |
| % | % | Frais de chantier des unités d'ouvrage | 2 % | 82432.073 | 1648.641 |
|  |  | Coûts directs |  |  | 84080.714 |

Déchets:
- pose: mt15sja140a; facteur de déchet 0.03
- pose: mt18acc010a Lambourde en PVC de 50x45 mm, pour appui et fixation des terrasses deck en extérieur; facteur de déchet 0.08
- pose: mt18fmp010a; facteur de déchet 0.007
- pose: mt18acc020; facteur de déchet 0.00415

## Ressources

**mt18acc030aa** U Support réglable
Données techniques: Coût énergétique 13.118 MJ; Émission de CO2 0.711 kg
Déchets:
- emballage: re150101 Emballages en papier et en carton. (composant de déchet); quantité 0.072 kg; Code CED 15 01 01; Masse de l'élément 1 kg; Volume 0.001333 m3

**mt15sja140a** U Cartouche de mastic élastique monocomposant à base de polyuréthane
Données techniques: Coût énergétique 75.606 MJ; Émission de CO2 3.692 kg; Code CED 17 09 04; Masse de l'élément 0.39 kg; Volume 0.00026 m3
Déchets:
- emballage: re170203 Plastique. (composant de déchet); quantité 0.2 kg; Code CED 17 02 03; Masse de l'élément 1 kg; Volume 0.001667 m3

**mt18acc010a** m Lambourde en PVC de 50x45 mm, pour appui et fixation des terrasses deck en extérieur
Données techniques: Coût énergétique 142.829 MJ; Émission de CO2 15.058 kg; Code CED 17 02 03; Masse de l'élément 3.1 kg; Volume 0.005167 m3
Déchets:
- emballage: re170201 Bois. (composant de déchet); quantité 0.04 kg; Code CED 17 02 01; Masse de l'élément 1 kg; Volume 0.000909 m3
- emballage: re170203 Plastique; quantité 0.001 kg

**mt18fmp010a** m² Lames massives en WPC avec polyéthylène et fibres de bois
Données techniques: Coût énergétique 1188.325 MJ; Émission de CO2 -1.814 kg; Code CED 17 02 01; Masse de l'élément 28.8 kg; Volume 0.026182 m3
Déchets:
- emballage: re170203 Plastique; quantité 0.042 kg

**mt18acc020** U Kit de fixation pour terrasse deck
Données techniques: Coût énergétique 0.971 MJ; Émission de CO2 0.142 kg; Code CED 17 04 05; Masse de l'élément 0.02 kg; Volume 0.00001 m3
Déchets:
- emballage: re150101 Emballages en papier et en carton; quantité 0.001 kg
