# Regard préfabriqué

- Propriété du fichier: CYPE INGENIEROS, S.A.
- Format: FIEBDC-3/2002
- Zone géographique: Sénégal
- Devise: XOF
- Coûts indirects: 3.00 %
- Frais généraux: 13.00 %
- Bénéfice: 6.00 %
- TVA: 18.00 %

## A VRD et aménagements extérieurs

### AA Assainissement

#### AAB Regards

**AAB020** U Regard préfabriqué.
Regard de passage enterré, préfabriqué en béton, de dimensions intérieures 40x40x50 cm, sur dallage en béton massif BCN: CPJ-CEM II/A 32,5 - TP - B 20 - 15/25 - E: 1 - NA - P 18-305 de 20 cm d'épaisseur, avec cadre et tampon préfabriqués en béton armé et fermeture hermétique au passage des odeurs méphitiques.
Critère d'évaluation économique: Le prix ne comprend ni l'excavation ni le remblai de l'arrière.
Inclut: Implantation. Coulage et compactage du béton pour la réalisation du dallage. Mise en place du regard préfabriqué. Exécution des trous pour la connexion des collecteurs au regard. Raccord des collecteurs au regard. Mise en place du couvercle et des accessoires. Contrôle de son bon fonctionnement.
Critère pour le métré: Nombre d'unités prévues, selon documentation graphique du Projet.
Critère pour le mémoire: On mesurera le nombre d'unités réellement exécutées selon les spécifications du Projet.

| Code | U | Désignation | Quantité | Prix | Montant |
|---|---|---|---|---|---|
| mt10hmf040qaed | m³ | Béton non armé prêt à l'emploi BCN: CPJ-CEM II/A 32,5 - TP - B 20 - 15/25 - E: 1 - NA - P 18-305. (matériau) | 0.098 | 69839.74 | 6844.29 |
| mt11arh010b | U | Regard avec fond, à tampon amovible, préfabriqué en béton fck=25 MPa, de 40x40x50 cm de mesures intérieures, pour assainissement. (matériau) | 1.000 | 31904.29 | 31904.29 |
| mt11arh020b | U | Cadre et tampon préfabriqués en béton armé fck=25 MPa, pour des regards d'assainissement de 40x40 cm, épaisseur du tampon 4 cm, avec fermeture hermétique au passage des odeurs méphitiques. (matériau) | 1.000 | 10882.83 | 10882.83 |
| au00auh040 |  | Vibreur de béton, électrique. | 1.000 | 0.00 | 0.00 |
| mo020 | h | Compagnon professionnel III/CP2 construction. (main-d'œuvre) | 0.697 | 1654.86 | 1153.44 |
| mo113 | h | Ouvrier d'exécution I/OE1 construction. (main-d'œuvre) | 0.516 | 935.45 | 482.69 |
| % | % | Frais de chantier des unités d'ouvrage | 2 % | 51267.54 | 1025.35 |
|  |  | Coûts directs |  |  | 52292.89 |
