# Compactage mécanique d'un fond d'excavation

- Propriété du fichier: CYPE INGENIEROS, S.A.
- Format: FIEBDC-3/2002
- Zone géographique: Sénégal
- Devise: XOF
- Coûts indirects: 3.00 %
- Frais généraux: 13.00 %
- Bénéfice: 6.00 %
- TVA: 18.00 %

## A VRD et aménagements extérieurs

### AT Terrassement

#### ATR Remblais et compactages

**ATR110** m² Compactage mécanique d'un fond d'excavation.
Compactage mécanique d'un fond d'excavation, avec compacteur monocylindrique vibrant autopropulsé, jusqu'à atteindre une densité sèche au moins égale à 90% de la maximale obtenue par essai Proctor Modifié.
Critère d'évaluation économique: Le prix ne comprend pas la réalisation de l'essai Proctor Modifié.
Inclut: Emplacement des points topographiques. Descente de la machine au fond de l'excavation. Humectage des terres. Compactage. Enlèvement de la machine du fond de l'excavation.
Critère pour le métré: Surface mesurée selon documentation graphique du Projet.
Critère pour le mémoire: On mesurera, en profil compacté, la surface réellement exécutée selon les spécifications du Projet, sans inclure les augmentations par excès d'excavation non autorisés.

| Code | U | Désignation | Quantité | Prix | Montant |
|---|---|---|---|---|---|
| mq02rov010c | h | Compacteur monocylindrique vibrant autopropulsé, de 74 kW, de 7,42 t, largeur de travail 167,6 cm. (matériel) | 0.024 | 26918.96 | 646.06 |
| mq02cia020j | h | Camion citerne, de 8 m³ de capacité. (matériel) | 0.006 | 56701.12 | 340.21 |
| % | % | Frais de chantier des unités d'ouvrage | 2 % | 986.27 | 19.73 |
|  |  | Coûts directs |  |  | 1006.00 |
