# Table de jardin, en bois

- Propriété du fichier: CYPE INGENIEROS, S.A.
- Format: FIEBDC-3/2002
- Zone géographique: Sénégal
- Devise: XOF
- Coûts indirects: 3.00 %
- Frais généraux: 13.00 %
- Bénéfice: 6.00 %
- TVA: 18.00 %

## A VRD et aménagements extérieurs

### AV Espaces verts et mobilier urbain

#### AVC Bancs et tables

**AVC030** U Table de jardin, en bois.
Ensemble de table de jardin, composé de table rectangulaire de 80x180x55 cm à planches, de 4,5 cm d'épaisseur, en bois de pin traité en autoclave avec 1 banc avec dossier de 46x180x78 cm, à planches, de 4,5 cm d'épaisseur, en bois de pin traité en autoclave, 3 tabourets de 46x46x46 cm, à planches, de 4,5 cm d'épaisseur, en bois de pin traité en autoclave et visserie en acier zinguée. Comprend le nivèlement des composants.
Inclut: Mise en place et nivellement des composants.
Critère pour le métré: Nombre d'unités prévues, selon documentation graphique du Projet.
Critère pour le mémoire: On mesurera le nombre d'unités réellement exécutées selon les spécifications du Projet.

| Code | U | Désignation | Quantité | Prix | Montant |
|---|---|---|---|---|---|
| mt52mug215a | U | Table rectangulaire de 80x180x55 cm à planches, de 4,5 cm d'épaisseur, en bois de pin traité en autoclave et visserie en acier zinguée. (matériau) | 1.000 | 498399.06 | 498399.06 |
| mt52mug216a | U | Banc avec dossier de 46x180x78 cm, à planches, de 4,5 cm d'épaisseur, en bois de pin traité en autoclave et visserie en acier zinguée. (matériau) | 1.000 | 502441.38 | 502441.38 |
| mt52mug218a | U | Tabouret de 46x46x46 cm, à planches, de 4,5 cm d'épaisseur, en bois de pin traité en autoclave et visserie en acier zinguée. (matériau) | 3.000 | 163501.18 | 490503.54 |
| mo041 | h | Compagnon professionnel III/CP2 VRD espaces publics. (main-d'œuvre) | 0.693 | 1654.86 | 1146.82 |
| mo087 | h | Ouvrier professionnel II/OP VRD espaces publics. (main-d'œuvre) | 0.693 | 972.98 | 674.28 |
| % | % | Frais de chantier des unités d'ouvrage | 2 % | 1493165.08 | 29863.30 |
|  |  | Coûts directs |  |  | 1523028.38 |
