# Réparation d'une fissure intérieur à l'aide un scellage avec mastic élastique avec fifres, préparation préalable de la fissure

- Propriété du fichier: CYPE INGENIEROS, S.A.
- Format: FIEBDC-3/2002
- Zone géographique: Sénégal
- Coûts indirects: 3.00 %
- Frais généraux: 13.00 %
- Bénéfice: 6.00 %
- TVA: 18.00 %

## E Enveloppe et finition extérieure

### EA Nettoyage, préparation et réparation

#### EAR Réparation

**EAR020** m Réparation d'une fissure intérieur à l'aide un scellage avec mastic élastique avec fifres, préparation préalable de la fissure.
Réparation de la fissure intérieur via le scellage avec mastic élastique avec fifres. Comprend ouverture de la fissure en forme de V par piquage des bords avec une truelle et nettoyage à sec avec une brosse à clous d'acier.
Inclut: Préparation de la fissure. Application du mastic.
Critère de métré de projet: Longueur moyenne selon documentation graphique du Projet.
Critère de mesure de l'ouvrage: On mesurera la longueur réellement exécutée selon les spécifications du Projet.

| Code | U | Désignation | Quantité | Prix | Montant |
|---|---|---|---|---|---|
| mt15rer630a | kg | Mastic élastique avec fibres à base de polymères spéciaux en émulsion aqueuse et granulats sélectionnés. (matériau) | 0.150 | 18.92 | 2.84 |
| mo037 | h | Compagnon professionnel III/CP2 peintre. (main-d'œuvre) | 0.189 | 1.48 | 0.28 |
| mo074 | h | Ouvrier professionnel II/OP peintre. (main-d'œuvre) | 0.189 | 0.92 | 0.17 |
| % | % | Coûts directs complémentaires | 2 % | 3.29 | 0.07 |
|  |  | Coûts directs |  |  | 3.36 |
