# Bardage avec des plaques en pierre naturelle fixées avec un mortier-colle et des agrafes d'ancrage

- Propriété du fichier: CYPE INGENIEROS, S.A.
- Format: FIEBDC-3/2002
- Zone géographique: Sénégal
- Devise: XOF
- Coûts indirects: 3.00 %
- Frais généraux: 13.00 %
- Bénéfice: 6.00 %
- TVA: 18.00 %

## E Enveloppe et finition extérieure

### EB Revêtements et bardages de parement

#### EBI Bardages non ventilés en pierre naturelle

**EBI040** m² Bardage avec des plaques en pierre naturelle fixées avec un mortier-colle et des agrafes d'ancrage.
Bardage avec plaques découpées de granit Gris Quintana, finition polie, de 60x40x3 cm, mis en place avec du mortier-colle amélioré, C2 TE, avec glissement réduit et temps ouvert allongé, grise. Jointoiement avec du mortier de joints cémenteux, CG1, pour joints minces (entre 1,5 et 3 mm), avec la même tonalité des pièces. Comprend agrafes d'ancrage en acier inoxydable, les boîtes dans le mur, les découpes, les onglets, les joints et les pièces spéciales.
Inclut: Nettoyage et humidification du parement à revêtir. Mise en place et à l'aplomb des mires de référence. Tendu des cordeaux entre les mires. Préparation de la pierre naturelle, en projetant du lait de ciment et du sable par la face intérieure. Mise en place des agrafes d'ancrage. Mise en place des plaquettes. Vérification de l'aplomb, du niveau et de l'alignement de la rangée de plaquettes. Jointoiement. Nettoyage final du parement.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt18bgn010amc | m² | Plaque découpée de granit national, Gris Quintana, 60x40x3 cm, finition polie, selon NF EN 1469. (matériau) | 1.050 | 61926.20 | 65022.51 |
| mt19paj010 | U | Kit de fixation constitué d'agrafes d'ancrage en acier inoxydable de 5 mm et vis, en recouvrement de parements avec des matériaux en pierre. (matériau) | 1.000 | 3861.08 | 3861.08 |
| mt09mcr021q | kg | Mortier-colle amélioré, C2 TE, avec résistance au glissement et temps ouvert allongé, selon NF EN 12004, couleur grise. (matériau) | 2.500 | 435.69 | 1089.23 |
| mt09mcr060c | kg | Mortier de joints cémenteux, CG1, pour joint minimum entre 1,5 et 3 mm, selon NF EN 13888. (matériau) | 0.100 | 508.30 | 50.83 |
| op00sie030 |  | Scie à disque de diamant, pour table de travail, à coupe humide. | 1.000 | 0.00 | 0.00 |
| op00tal010 |  | Perceuse. | 1.000 | 0.00 | 0.00 |
| mo022 | h | Compagnon professionnel III/CP2 poseur de pierre naturelle. (main-d'œuvre) | 1.708 | 1654.86 | 2826.50 |
| mo060 | h | Ouvrier professionnel II/OP poseur de pierre naturelle. (main-d'œuvre) | 0.854 | 972.98 | 830.92 |
| % | % | Frais de chantier des unités d'ouvrage | 2 % | 73681.07 | 1473.62 |
|  |  | Coûts directs |  |  | 75154.69 |
