# Système de bardage ventilé

- Propriété du fichier: CYPE INGENIEROS, S.A.
- Format: FIEBDC-3/2002
- Zone géographique: Sénégal
- Coûts indirects: 3.00 %
- Frais généraux: 13.00 %
- Bénéfice: 6.00 %
- TVA: 16.00 %

## E Enveloppe et finition extérieure

### EB Bardages de parement

#### EBS Systèmes de bardages ventilés

**EBS110** m² Système de bardage ventilé, de 10 mm d'épaisseur, de dalle céramique en grès porcelanique, style ciment, série Basilea "GRESPANIA", finition mate, couleur anthracite, 22x90 cm et 10 mm d'épaisseur, système d'agrafe visible Mecanofas DGV.
Inclut: Préparation des éléments de fixation préalablement incorporés à l'ouvrage. Implantation des axes verticaux et horizontaux des joints. Préparation des éléments de fixation. Réalisation de tous les travaux nécessaires pour la résolution des ouvertures. Alignement, aplomb et nivellement du revêtement céramique. Fixation définitive du revêtement. Jointoiement. Remplissage des joints de dilatation. Nettoyage final du parement.

| Code | U | Désignation | Quantité | Prix | Montant |
|---|---|---|---|---|---|
| mt18bgg010eacf1i | m² | Dalle céramique en grès porcelanique, style ciment, série Basilea "GRESPANIA", finition mate, couleur anthracite, 22x90 cm et 10 mm d'épaisseur, capacité d'absorption en eau E<0,5% (grès porcelanique), groupe BIa, selon NF EN 14411, classe 1 selon ENV 12633. (matériau) | 1.050 | 53.01 | 55.66 |
| mt19agp100d | m² | Sous-structure et accessoires en aluminium du système Mecanofas DGV, d'ancrage visible à agrafe, pour façade ventilée. (matériau) | 1.050 | 32.07 | 33.67 |
| op00ato010 |  | Tournevis. | 1.000 | 0.00 | 0.00 |
| mo047 | h | Compagnon professionnel III/CP2 monteur de systèmes de façades préfabriqués. (main-d'œuvre) | 1.829 | 1.41 | 2.58 |
| mo090 | h | Ouvrier professionnel II/OP monteur de systèmes de façades préfabriqués. (main-d'œuvre) | 1.829 | 0.88 | 1.61 |
| % | % | Coûts directs complémentaires | 2 % | 93.52 | 1.87 |
|  |  | Coûts directs |  |  | 95.39 |
