# Retrait d'un appui de fenêtre métallique situé entre les jambages de la baie couvrant les rebords et piquage du matériau de fixation collé sur sa surface

- Propriété du fichier: CYPE INGENIEROS, S.A.
- Format: FIEBDC-3/2002
- Zone géographique: Sénégal
- Devise: XOF
- Coûts indirects: 3.00 %
- Frais généraux: 13.00 %
- Bénéfice: 6.00 %
- TVA: 18.00 %

## E Enveloppe et finition extérieure

### EC Éléments complémentaires de façade

#### ECD Démolition

**ECD120** m Retrait d'un appui de fenêtre métallique situé entre les jambages de la baie couvrant les rebords et piquage du matériau de fixation collé sur sa surface, avec des moyens manuels et récupération, entassement et mise en place du matériau au même emplacement, sans détériorer les éléments constructifs contigus, et chargement manuel dans le camion ou la benne.
Retrait d'un appui de fenêtre métallique situé entre les jambages de la baie couvrant les rebords et piquage du matériau de fixation collé sur sa surface, avec des moyens manuels et récupération, entassement et mise en place du matériau au même emplacement, sans détériorer les éléments constructifs contigus, et chargement manuel dans le camion ou la benne.
Inclut: Retrait de l'élément. Classement et étiquetage. Stockage des matériaux à réutiliser. Remise en place de l'élément. Retrait et entassement des restes de travaux. Nettoyage des restes d'ouvrage. Chargement manuel des restes de travaux dans le camion ou la benne.
Critère de métré de projet: Longueur mesurée selon documentation graphique du Projet.
Critère de mesure de l'ouvrage: On mesurera la longueur réellement démontée selon les spécifications du Projet.

| Code | U | Désignation | Quantité | Prix | Montant |
|---|---|---|---|---|---|
| mt08aaa010a | m³ | Eau. (matériau) | 0.006 | 1001.65 | 6.01 |
| mt01arg005a | t | Sable de carrière, pour mortier confectionné sur le chantier. (matériau) | 0.012 | 10555.66 | 126.67 |
| mt08cem000a | kg | Ciment gris en sacs. (matériau) | 3.600 | 72.79 | 262.04 |
| mt08adt010 | kg | Adjuvant hydrofuge pour imperméabilisation des mortiers ou des bétons. (matériau) | 0.072 | 801.32 | 57.70 |
| mt20wwa010 | kg | Adhésif résine époxy. (matériau) | 0.360 | 4921.78 | 1771.84 |
| mt20wwa020 | m | Scellement avec du silicone neutre, de 7 mm d'épaisseur moyenne. (matériau) | 2.800 | 835.77 | 2340.16 |
| mt20wwa021 | m | Scellé avec adhésif à froid spécial pour métaux. (matériau) | 2.800 | 1013.06 | 2836.57 |
| mq06hor010 | h | Bétonnière. (matériel) | 0.018 | 731.73 | 13.17 |
| mo020 | h | Compagnon professionnel III/CP2 construction. (main-d'œuvre) | 0.603 | 1107.88 | 668.05 |
| mo113 | h | Ouvrier d'exécution I/OE1 construction. (main-d'œuvre) | 0.369 | 620.95 | 229.13 |
| % | % | Frais de chantier des unités d'ouvrage | 2 % | 8311.34 | 166.23 |
|  |  | Coûts directs |  |  | 8477.57 |
