# Imperméabilisation à l'aide de revêtement continu élastique imperméabilisant à base de polymères acryliques en dispersion aqueuse, couleur blanche, avec un rendement de 1,5 kg/m²

- Propriété du fichier: CYPE INGENIEROS, S.A.
- Format: FIEBDC-3/2002
- Zone géographique: Sénégal
- Devise: XOF
- Coûts indirects: 3.00 %
- Frais généraux: 13.00 %
- Bénéfice: 6.00 %
- TVA: 18.00 %

## E Enveloppe et finition extérieure

### EE Étanchéité

#### EEP Imperméabilisation de points singuliers

**EEP070** m² Imperméabilisation à l'aide de revêtement continu élastique imperméabilisant à base de polymères acryliques en dispersion aqueuse, couleur blanche, avec un rendement de 1,5 kg/m².
Réalisation d'un revêtement élastique sur n'importe quel élément constructif exposé aux intempéries et qui ne se trouve pas en présence constante d'eau, par application d'une première couche de revêtement continu élastique imperméabilisant à base de polymères acryliques en dispersion aqueuse, couleur blanche, dilué avec 10% d'eau, et application postérieure d'une seconde couche avec le même produit non dilué, avec un rendement de 1,5 kg/m².
Inclut: Nettoyage et préparation du support. Application de la première couche du revêtement. Application de la seconde couche du revêtement.
Critère de métré de projet: Surface mesurée selon documentation graphique du Projet.
Critère de mesure de l'ouvrage: On mesurera la surface réellement exécutée selon les spécifications du Projet.

| Code | U | Désignation | Quantité | Prix | Montant |
|---|---|---|---|---|---|
| mt15bas240a | kg | Revêtement continu élastique imperméabilisant à base de polymères acryliques en dispersion aqueuse, couleur blanche. (matériau) | 1.500 | 3228.97 | 4843.46 |
| mo032 | h | Compagnon professionnel III/CP2 poseur de produits imperméabilisants. (main-d'œuvre) | 0.195 | 977.97 | 190.70 |
| mo070 | h | Ouvrier professionnel II/OP poseur de produits imperméabilisants. (main-d'œuvre) | 0.195 | 567.05 | 110.57 |
| % | % | Coûts directs complémentaires | 2 % | 5144.73 | 102.89 |
|  |  | Coûts directs |  |  | 5247.62 |
