# Garde-corps modulaire en acier laminé à chaud, modèle BAL-ROT V "TRENZA METAL", de 110 cm de hauteur et 100 cm de longueur, avec finition en couleur gris acier avec texture ferrée

- Propriété du fichier: CYPE INGENIEROS, S.A.
- Format: FIEBDC-3/2002
- Zone géographique: Sénégal
- Coûts indirects: 3.00 %
- Frais généraux: 13.00 %
- Bénéfice: 6.00 %
- TVA: 18.00 %

## E Enveloppe et finition extérieure

### EG Garde-corps et murets

#### EGG Garde-corps

**EGG030** U Garde-corps modulaire en acier laminé à chaud, modèle BAL-ROT V "TRENZA METAL", de 110 cm de hauteur et 100 cm de longueur, avec finition en couleur gris acier avec texture ferrée.
Fourniture et montage d'un garde-corps extérieur modulaire en acier laminé à chaud, à installer en bout de balcons droits, modèle BAL-ROT V "TRENZA METAL" de 110 cm de hauteur et 100 cm de longueur, en incorporant une grille tressée de référence B-14-16-35 "TRENZA METAL", un châssis formé de montants verticaux cachés en platine de 35x6 mm et une main courante de 50 mm de diamètre. Protection de l'ensemble via un galvanisé à chaud de grande résistance antioxydante; traitement de dégraissage et de phosphatage; laquage au four avec du polyester ferrotexturé couleur gris acier. Adhérence maximale du revêtement extérieur. Comprend des rotules extensibles pour l'ancrage latéral au mur en maçonnerie ou en béton, ancrage inférieur avec une cheville métallique à tête occultée, visserie d'ancrage et sac de protection sur chantier. Élaboration en atelier et ajustage final en ouvrage.
Inclut: Marquage des points de fixation du châssis. Présentation du tronçon de barrière de façon à ce que les points d'ancrage du châssis se trouvent dans les points marqués. Aplomb et nivellement. Résolution des liaisons de la barrière à l'ancrage. Résolution des unions entre les tronçons de la barrière. Montage des éléments complémentaires.
Critère de métré de projet: Nombre d'unités prévues, selon documentation graphique du Projet.
Critère de mesure de l'ouvrage: On mesurera le nombre d'unités réellement exécutées selon les spécifications du Projet.

| Code | U | Désignation | Quantité | Prix | Montant |
|---|---|---|---|---|---|
| mt26aae011ab | m | Balustrade en acier laminé à chaud, modèle BAL-ROT V "TRENZA METAL", de 110 cm de hauteur, finition en couleur gris acier, avec texture ferrée, y compris compléments et accessoires de montage. (matériau) | 1.000 | 250.10 | 250.10 |
| mo018 | h | Compagnon professionnel III/CP2 menuisier PVC et métal. (main-d'œuvre) | 0.607 | 1.45 | 0.88 |
| mo059 | h | Ouvrier professionnel II/OP menuisier PVC et métal. (main-d'œuvre) | 0.607 | 0.83 | 0.50 |
| % | % | Coûts directs complémentaires | 2 % | 251.48 | 5.03 |
|  |  | Coûts directs |  |  | 256.51 |
