# Barrière anti-radon du côté extérieur d'un mur en maçonnerie en contact avec le terrain, avec des membranes bitumineuses

- Propriété du fichier: CYPE INGENIEROS, S.A.
- Format: FIEBDC-3/2002
- Zone géographique: Sénégal
- Devise: XOF
- Coûts indirects: 3.00 %
- Frais généraux: 13.00 %
- Bénéfice: 6.00 %
- TVA: 18.00 %

## E Enveloppe et finition extérieure

### EK Étanchéité: protections au radon

#### EKM Murs de sous-sol

**EKM020** m² Barrière anti-radon du côté extérieur d'un mur en maçonnerie en contact avec le terrain, avec des membranes bitumineuses.
Barrière anti-radon du côté extérieur d'un mur en maçonnerie de blocs en béton en contact avec le terrain, avec un niveau de référence d'exposition au radon 150 Bq/m³, avec membrane de bitume additif avec plastomère APP, LA-30-AL, avec armature en aluminium, de surface non protégée, et coefficient de diffusion-perméabilité au radon 1x10-13 m²/s, impression préalable avec émulsion bitumineuse anionique avec charges (rendement: 0,5 kg/m²), totalement adhérée au support avec chalumeau. Mise en place: avec des recouvrements; sur une couche de régularisation de mortier de ciment, confectionné sur chantier, avec adjuvant hydrofuge, dosage 1:5, de 2 cm d'épaisseur, finition lissée. Exhalation de radon prévue à travers la barrière de protection: 0,001 Bq/m²·h.
Critère d'évaluation économique: Le prix ne comprend pas la couche antipoinçonnante.
Inclut: Réalisation de travaux auxiliaires dans la surface support (formation d'angles, passage de tubes, etc.). Application de la couche de régularisation. Réalisation avec du mortier de l'angle en arrondi. Application de la couche d'impression. Mise en place de la membrane bitumineuse. Résolution des points singuliers.
Critère pour le métré: Surface mesurée selon documentation graphique du Projet.
Critère pour le mémoire: On mesurera la surface réellement exécutée selon les spécifications du Projet, y compris les bords et les recouvrements.

| Code | U | Désignation | Quantité | Prix | Montant |
|---|---|---|---|---|---|
| mt08aaa010a | m³ | Eau. (matériau) | 0.006 | 1089.22 | 6.54 |
| mt01arg005a | t | Sable de carrière, pour mortier confectionné sur le chantier. (matériau) | 0.032 | 11641.92 | 372.54 |
| mt08cem000a | kg | Ciment gris en sacs. (matériau) | 6.000 | 79.15 | 474.90 |
| mt08adt010 | kg | Adjuvant hydrofuge pour imperméabilisation des mortiers ou des bétons. (matériau) | 0.120 | 871.37 | 104.56 |
| mt14iea020c | kg | Émulsion bitumineuse anionique avec charges. (matériau) | 0.500 | 2887.50 | 1443.75 |
| mt14lad010i | m² | Membrane de bitume additif avec plastomère APP, LA-30-AL, de 2 mm d'épaisseur, masse nominale 3 kg/m², avec armature en aluminium, de surface non protégée. Selon NF EN 13707. (matériau) | 1.100 | 6547.82 | 7202.60 |
| op00sop010 |  | Chalumeau pour soudure de membranes bitumineuses. | 1.000 | 0.00 | 0.00 |
| mo029 | h | Compagnon professionnel III/CP2 poseur de membranes d'étanchéité. (main-d'œuvre) | 0.213 | 1654.86 | 352.49 |
| mo067 | h | Ouvrier professionnel II/OP poseur de membranes d'étanchéité. (main-d'œuvre) | 0.426 | 972.98 | 414.49 |
| mo020 | h | Compagnon professionnel III/CP2 construction. (main-d'œuvre) | 0.588 | 1654.86 | 973.06 |
| mo113 | h | Ouvrier d'exécution I/OE1 construction. (main-d'œuvre) | 0.294 | 935.45 | 275.02 |
| % | % | Frais de chantier des unités d'ouvrage | 2 % | 11619.95 | 232.40 |
|  |  | Coûts directs |  |  | 11852.35 |
