# Grille de ventilation à lames fixes en acier galvanisé

- Propriété du fichier: CYPE INGENIEROS, S.A.
- Format: FIEBDC-3/2002
- Zone géographique: Sénégal
- Coûts indirects: 3.00 %
- Frais généraux: 13.00 %
- Bénéfice: 6.00 %
- TVA: 18.00 %

## E Enveloppe et finition extérieure

### EM Menuiseries extérieures

#### EMA Acier

**EMA030** m² Grille de ventilation à lames fixes en acier galvanisé.
Fourniture et montage de grille de ventilation à lames fixes en acier galvanisé, avec pliure simple aux bords. Comprend les supports du même matériau, les pattes pour l'ancrage aux parements, le scellage périmétrique des joints au moyen d'un cordon de silicone neutre, les accessoires et les arrêts. Élaborée en atelier, totalement montée.
Inclut: Marquage des points de fixation. Mise en place de la grille. Scellage des joints périmétriques. Ajustage final.
Critère de métré de projet: Surface du vide à fermer, mesurée selon documentation graphique du Projet.
Critère de mesure de l'ouvrage: On mesurera, avec les dimensions du vide, la surface réellement exécutée selon les spécifications du Projet.

| Code | U | Désignation | Quantité | Prix | Montant |
|---|---|---|---|---|---|
| mt26btr030a | m² | Jalousie à lames fixes en acier galvanisé, avec pliure simple aux bords, y compris les support du même matériau et les pattes pour ancrage aux parements. (matériau) | 1.020 | 135.41 | 138.12 |
| mt15sja100 | U | Cartouche de mastic de silicone neutre. (matériau) | 0.035 | 4.35 | 0.15 |
| op00ato010 |  | Tournevis. | 1.000 | 0.00 | 0.00 |
| mo017 | h | Compagnon professionnel III/CP2 menuisier PVC et métal. (main-d'œuvre) | 0.151 | 1.51 | 0.23 |
| mo057 | h | Ouvrier professionnel II/OP menuisier PVC et métal. (main-d'œuvre) | 0.302 | 0.92 | 0.28 |
| % | % | Coûts directs complémentaires | 2 % | 138.78 | 2.78 |
|  |  | Coûts directs |  |  | 141.56 |
