# Menuiserie en aluminium, finie en anodisé naturel, pour la formation d'un volet battante d'un vantail à lames fixes, de 50x150 cm, gamme basique, placée de fenêtre

- Propriété du fichier: CYPE INGENIEROS, S.A.
- Format: FIEBDC-3/2002
- Zone géographique: Sénégal
- Coûts indirects: 3.00 %
- Frais généraux: 13.00 %
- Bénéfice: 6.00 %
- TVA: 18.00 %

## E Enveloppe et finition extérieure

### EM Menuiseries extérieures

#### EMK Fermetures

**EMK050** U Menuiserie en aluminium, finie en anodisé naturel, pour la formation d'un volet battante d'un vantail à lames fixes, de 50x150 cm, gamme basique, placée de fenêtre.
Fourniture et montage d'une menuiserie en aluminium, finie en anodisé naturel, avec une épaisseur minimale de 15 microns, pour la formation d'un volet battante d'un vantail à lames fixes, de 50x150 cm, gamme basique, placée de fenêtre. Épaisseur et qualité du processus d'anodisation garanti par le tampon EWAA-EURAS. Composée de profilés extrudés constituant un cadre et de vantaux de 1,5 mm d'épaisseur minimale de profilés structuraux. Accessoires, ferrures (charnières, serrures et poignées), joints de vitrage en EPDM, visserie en acier inoxydable, éléments d'étanchéité, accessoires et outillages à mécanismes homologués. Comprend les pattes de fixation, le scellage périmétrique des joints au moyen d'un cordon de silicone neutre et l'ajustage final sur chantier. Élaborée en atelier. Totalement montée.
Inclut: Mise en place et fixation du cadre. Mise en place et fixation des éléments d'accroche. Mise en place du vantail.
Critère de métré de projet: Nombre d'unités prévues, selon documentation graphique du Projet.
Critère de mesure de l'ouvrage: On mesurera le nombre d'unités réellement exécutées selon les spécifications du Projet.

| Code | U | Désignation | Quantité | Prix | Montant |
|---|---|---|---|---|---|
| mt25dcg010a | m | Profilé en aluminium anodisé naturel, pour formé à froid de cadre de fenêtre dans des systèmes de volets à battants, gamme basique, comprend joints d'étanchéité du vantail, avec le certificat de qualité EWAA-EURAS (QUALANOD). (matériau) | 4.000 | 5.54 | 22.16 |
| mt25dcg060a | m | Profilé en aluminium anodisé naturel, pour formé à froid de vantail de fenêtre dans des systèmes de volets, gamme basique, comprend joint d'étanchéité du vantail, avec le certificat de qualité EWAA-EURAS (QUALANOD). (matériau) | 3.800 | 5.74 | 21.81 |
| mt25dcg066a | m | Profilé en aluminium anodisé naturel, pour formé à froid de complément porte-lames dans des systèmes de volets, gamme basique, avec le certificat de qualité EWAA-EURAS (QUALANOD). (matériau) | 0.640 | 2.17 | 1.39 |
| mt25dcg070a | m | Profilé en aluminium anodisé naturel, pour formé à froid de lame terminale dans des systèmes de volets, gamme basique, avec le certificat de qualité EWAA-EURAS (QUALANOD). (matériau) | 0.640 | 4.29 | 2.75 |
| mt25dcg090a | m | Profilé en aluminium anodisé naturel, pour formé à froid de lame fixe dans des systèmes de volets, gamme basique, avec le certificat de qualité EWAA-EURAS (QUALANOD). (matériau) | 11.520 | 3.14 | 36.17 |
| mt25pfx200ea | U | Kit composé d'équerres, de couvercles de condensation et d'une sortie d'eau, et de ferrures de fenêtre à battant s'ouvrant vers l'intérieur d'un vantail. (matériau) | 1.000 | 18.07 | 18.07 |
| mt15sja100 | U | Cartouche de mastic de silicone neutre. (matériau) | 0.140 | 4.35 | 0.61 |
| op00ato010 |  | Tournevis. | 1.000 | 0.00 | 0.00 |
| op00tal010 |  | Perceuse. | 1.000 | 0.00 | 0.00 |
| mo017 | h | Compagnon professionnel III/CP2 menuisier PVC et métal. (main-d'œuvre) | 1.472 | 1.51 | 2.22 |
| mo057 | h | Ouvrier professionnel II/OP menuisier PVC et métal. (main-d'œuvre) | 1.472 | 0.92 | 1.35 |
| % | % | Coûts directs complémentaires | 2 % | 106.53 | 2.13 |
|  |  | Coûts directs |  |  | 108.66 |
