# Remplacement du matériau de jointoiement détérioré dans un dallage céramique avec joints larges (séparation entre 3 et 15 mm) de toiture terrasse accessible

- Propriété du fichier: CYPE INGENIEROS, S.A.
- Format: FIEBDC-3/2002
- Zone géographique: Sénégal
- Devise: XOF
- Coûts indirects: 3.00 %
- Frais généraux: 13.00 %
- Bénéfice: 6.00 %
- TVA: 18.00 %

## E Enveloppe et finition extérieure

### ET Couvertures de toitures terrasses

#### ETM Remplacements d'éléments

**ETM030** m² Remplacement du matériau de jointoiement détérioré dans un dallage céramique avec joints larges (séparation entre 3 et 15 mm) de toiture terrasse accessible, par mortier de joints cémenteux type CG 2, couleur blanche, pour joints de 2 à 15 mm.
Vidange et nettoyage du matériau de jointoiement dans les dallages céramique avec joints larges (séparation entre 3 et 15 mm) de toiture terrasse accessible, en le substituant par mortier de joints cémenteux type CG 2, couleur blanche, pour joints de 2 à 15 mm. Comprend la préparation de la zone de travail et de protection des éléments du contour qui doivent être maintenus, le nettoyage du revêtement, l'entassement et le retrait de restes de chantier.
Inclut: Vidange et nettoyage du matériau de jointoiement. Jointoiement du revêtement. Nettoyage du revêtement. Retrait et chargement des restes de l'ouvrage.
Critère de métré de projet: Surface mesurée selon documentation graphique du Projet.
Critère de mesure de l'ouvrage: On mesurera la surface réellement exécutée selon les spécifications du Projet.

| Code | U | Désignation | Quantité | Prix | Montant |
|---|---|---|---|---|---|
| mt09mcp020fv | kg | Mortier de joints cémenteux type CG2, selon NF EN 13888, couleur blanche, pour joints de 2 à 15 mm, composé de ciment à haute résistance, quartz, additifs spéciaux, pigments et résines synthétiques. (matériau) | 0.020 | 504.44 | 10.09 |
| mo061 | h | Ouvrier professionnel II/OP carreleur en revêtements de sols. (main-d'œuvre) | 0.156 | 567.05 | 88.46 |
| % | % | Coûts directs complémentaires | 2 % | 98.55 | 1.97 |
|  |  | Coûts directs |  |  | 100.52 |
