# Réparation d'une imperméabilisation de toitures terrasses

- Propriété du fichier: CYPE INGENIEROS, S.A.
- Format: FIEBDC-3/2002
- Zone géographique: Sénégal
- Coûts indirects: 3.00 %
- Frais généraux: 13.00 %
- Bénéfice: 6.00 %
- TVA: 16.00 %

## E Enveloppe et finition extérieure

### ET Couvertures de toitures terrasses

#### ETS Systèmes

**ETS130** m² Réparation d'une imperméabilisation de toitures terrasses, réalisée via le système Dry80 "REVESTECH", constitué de membrane d'étanchéité souple type EVAC, Dry80 "REVESTECH", composée d'une double feuille de polyoléfine thermoplastique avec acétate de vinyle éthylène, avec les deux faces revêtues de fibres de polyester non tissées, de 0,8 mm d'épaisseur et 600 g/m²; et complément de renfort dans le traitement des points singuliers, préparation préalable de la surface support.
Inclut: Préparation de la surface support. Mise en place de la membrane d'étanchéité. Résolution des points particuliers. Scellage des joints.

| Code | U | Désignation | Quantité | Prix | Montant |
|---|---|---|---|---|---|
| mt09mcr250a | kg | Adhésif cémenteux amélioré, C2 E, avec temps ouvert augmenté, selon NF EN 12004, pour la fixation de géomembranes, constitué de ciments spéciaux, granulats sélectionnés et résines synthétiques. (matériau) | 0.600 | 0.73 | 0.44 |
| mt15rev010j | m² | Membrane d'étanchéité souple type EVAC, Dry80 "REVESTECH", composée d'une double feuille de polyoléfine thermoplastique avec acétate de vinyle éthylène, avec les deux faces revêtues de fibres de polyester non tissées, de 0,8 mm d'épaisseur et 600 g/m², selon NF EN 13956. (matériau) | 1.100 | 17.91 | 19.70 |
| mt15rev170b | kg | Adhésif, Seal Plus "REVESTECH", couleur marron, pour la réalisation des joints. (matériau) | 0.050 | 28.74 | 1.44 |
| mt15rev040i | m | Bande de renfort pour membrane d'étanchéité souple type EVAC, Banda Dry80 50 "REVESTECH", de 30 cm de largeur, composée d'une double feuille de polyoléfine thermoplastique avec acétate de vinyle éthylène, avec les deux faces revêtues de fibres de polyester non tissées, de 0,8 mm d'épaisseur et 600 g/m². (matériau) | 0.250 | 14.96 | 3.74 |
| mt15rev055d | U | Complément pour renfort des points particuliers dans les traitements imperméabilisants via pièces pour la résolution d'angles internes, Dry80 Cornerin "REVESTECH". (matériau) | 0.200 | 11.62 | 2.32 |
| mt15rev056d | U | Complément pour renfort des points particuliers dans les traitements imperméabilisants via pièces pour la résolution d'angles externes, Dry80 Cornerout "REVESTECH". (matériau) | 0.100 | 12.47 | 1.25 |
| mo027 | h | Compagnon professionnel III/CP2 applicateur de lames imperméabilisantes. (main-d'œuvre) | 0.350 | 1.41 | 0.49 |
| mo062 | h | Ouvrier professionnel II/OP applicateur de lames imperméabilisantes. (main-d'œuvre) | 0.350 | 0.88 | 0.31 |
| % | % | Coûts directs complémentaires | 2 % | 29.69 | 0.59 |
|  |  | Coûts directs |  |  | 30.28 |
