# Habillage de cloison

- Propriété du fichier: CYPE INGENIEROS, S.A.
- Format: FIEBDC-3/2002
- Zone géographique: Sénégal
- Coûts indirects: 3.00 %
- Frais généraux: 13.00 %
- Bénéfice: 6.00 %
- TVA: 18.00 %

## F Aménagements et finitions

### FD Doublages

#### FDH Habillages

**FDH170** m² Habillage de cloison, réalisée avec plaques de plâtre - (10+30) (LR) Labelrock "ROCKWOOL", avec isolation de laine de roche, de 30 mm d'épaisseur, incorporée à la plaque, reçue avec pâte de collage sur le parement vertical; et 55 mm d'épaisseur totale.
Fourniture et montage de habillage de cloison, de 55 mm d'épaisseur totale, composé de plaques de plâtre (10+30) (LR) Labelrock, "ROCKWOOL", avec isolation de laine de roche, de 30 mm d'épaisseur, incorporée à la plaque, reçue avec pâte de collage sur le parement vertical. Comprend implantation de la ligne de parement fini, des zones de passage et des ouvertures; mise en place successive, pour chaque plaque, des truellées de pâte de collage sur le parement support; découpe des plaques, mise en place des tasseaux dans la zone inférieure et mise en place individuelle des pièces par pression sur les truellées; formation de joints de dilatation; traitement des zones de passage et des ouvertures; réalisation des angles; traitement des joints avec pâte et bande à joints; placement des coffrets pour l'hébergement des mécanismes électriques et pour le passage des installations, implantation préalable de leur emplacement sur les plaques et perforation de celles-ci, et nettoyage final. Totalement terminé et prêt pour impression, peinture ou revêtement.
Inclut: Implantation et tracé sur les planchers inférieur et supérieur de la ligne de parement fini. Mise en place successive sur le parement des truellées de pâte de collage correspondant à chacune des plaques. Mise en place successive et indépendante de chacune des plaques par réglage. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12psg035a | kg | Pâte de collage, selon NF EN 14496. (matériau) | 3.500 | 0.80 | 2.80 |
| mt16lrw090a | m² | Plaque préfabriquée en plâtre avec un panneau en laine de roche à double densité, Labelrock "ROCKWOOL", épaisseur 10+30 mm, résistance thermique 0,9 m²K/W, conductivité thermique 0,034 W/(mK), chaleur spécifique 840 J/kgK, coefficient de résistance à la diffusion de la vapeur d'eau 1,3 et Euroclasse A1 de réaction au feu. (matériau) | 1.050 | 22.75 | 23.89 |
| mt12psg030a | kg | Pâte pour joints, selon NF EN 13963. (matériau) | 0.300 | 1.75 | 0.53 |
| mt12psg040a | m | Bande de joints. (matériau) | 1.600 | 0.05 | 0.08 |
| op00fre010 |  | Fraiseuse. | 1.000 | 0.00 | 0.00 |
| op00sie010 |  | Scie sauteuse. | 1.000 | 0.00 | 0.00 |
| mo052 | h | Compagnon professionnel III/CP2 plaquiste. (main-d'œuvre) | 0.424 | 1.53 | 0.65 |
| mo098 | h | Ouvrier professionnel II/OP plaquiste. (main-d'œuvre) | 0.151 | 0.92 | 0.14 |
| % | % | Coûts directs complémentaires | 2 % | 28.09 | 0.56 |
|  |  | Coûts directs |  |  | 28.65 |
