# Habillage en plaques silico-calcaires autoclavées

- Propriété du fichier: CYPE INGENIEROS, S.A.
- Format: FIEBDC-3/2002
- Zone géographique: Sénégal
- Devise: XOF
- Coûts indirects: 3.00 %
- Frais généraux: 13.00 %
- Bénéfice: 6.00 %
- TVA: 18.00 %

## F Aménagements et finitions

### FD Doublages

#### FDS Habillages en plaques silico-calcaires

**FDS010** m² Habillage en plaques silico-calcaires autoclavées.
Habillage, avec résistance au feu EI 120, selon NF EN 1364-1, système de 27 mm d'épaisseur totale, constitué de plaque silico-calcaire autoclavée type coupe-feu de 12 mm d'épaisseur, collée directement sur le parement vertical avec du mortier adhésif et fixations mécaniques. Comprend la visserie pour la fixation des plaques; la pâte pour le traitement des joints et le mastic intumescent.
Critère d'évaluation économique: Le prix comprend la résolution des rencontres et des points singuliers.
Inclut: Implantation et tracé sur les planchers inférieur et supérieur de la ligne de parement fini. Mise en place successive dans le parement des plots de mortier adhésif correspondants à chacune des plaques. Mise en place successive et indépendante de chacune des plaques par réglage. Découpe des plaques. Fixation des plaques. Implantation des boîtes d'encastrement de l'appareillage électrique et de dérivation pour le passage des installations, et perforation postérieure des plaques. Traitement des joints.
Critère pour le métré: Surface mesurée selon documentation graphique du Projet, sans dupliquer les coins ni les rencontres.
Critère pour le mémoire: On mesurera la surface réellement exécutée selon les spécifications du Projet, sans dupliquer les coins ni les rencontres.

| Code | U | Désignation | Quantité | Prix | Montant |
|---|---|---|---|---|---|
| mt12plo010gd | m² | Plaque silico-calcaire autoclavée, de 1200x2000 mm et 12 mm d'épaisseur, à bords longitudinaux amincis. (matériau) | 1.050 | 13118.83 | 13774.77 |
| mt12psg220 | U | Fixation composée d'une cheville et d'une vis 5x27. (matériau) | 11.000 | 56.30 | 619.30 |
| mt12ppo010a | kg | Pâte à joints. (matériau) | 0.250 | 1464.98 | 366.25 |
| mt41php030g | U | Cartouche de 310 ml de mastic intumescent monocomposant, à base de résines acryliques, avec propriétés ignifuges, couleur blanche, Euroclasse D-s2, d0 de réaction au feu, selon NF EN 13501-1, apte à être peint, classe Y1, selon EOTA TR024. (matériau) | 0.200 | 6051.85 | 1210.37 |
| op00fre010 |  | Fraiseuse. | 1.000 | 0.00 | 0.00 |
| op00sie010 |  | Scie sauteuse. | 1.000 | 0.00 | 0.00 |
| mo053 | h | Compagnon professionnel III/CP2 plaquiste. (main-d'œuvre) | 0.682 | 1700.48 | 1159.73 |
| mo100 | h | Ouvrier professionnel II/OP plaquiste. (main-d'œuvre) | 0.682 | 972.98 | 663.57 |
| % | % | Frais de chantier des unités d'ouvrage | 2 % | 17793.99 | 355.88 |
|  |  | Coûts directs |  |  | 18149.87 |
