# Isolation thermique de planchers chauffants/rafraîchissants, avec des panneaux en fibres de bois

- Propriété du fichier: CYPE INGENIEROS, S.A.
- Format: FIEBDC-3/2002
- Zone géographique: Sénégal
- Devise: XOF
- Coûts indirects: 3.00 %
- Frais généraux: 13.00 %
- Bénéfice: 6.00 %
- TVA: 18.00 %

## F Aménagements et finitions

### FI Isolations intérieures

#### FIH Chapes flottantes

**FIH060** m² Isolation thermique de planchers chauffants/rafraîchissants, avec des panneaux en fibres de bois.
Isolation thermique de planchers chauffants/rafraîchissants, sur plancher de panneau en bois lamellé croisé (CLT), constituée de panneau isolant monocouche, en fibres de bois, de 120 mm d'épaisseur et 1250x600 mm, à surface lisse et usinage latéral droit, selon NF EN 13171, résistance thermique 3,1 m²K/W, conductivité thermique 0,039 W/(mK), densité 140 kg/m³, placé bord à bord, simplement appuyé, mise en place préalable de pare-vapeur étanche à l'air, en polyéthylène, de 0,20 mm d'épaisseur et 188 g/m², de 145 m d'épaisseur de la couche d'air équivalente à la diffusion de la vapeur d'eau, selon NF EN 1931, perméabilité à l'air 0,03 m³/h·m² à 50 Pa, Euroclasse E de réaction au feu selon NF EN 13501-1; prêt à recevoir un système de plancher chauffant/rafraîchissant, avec une couche de mortier. Comprend les agrafes, la colle pour le scellement de rencontres et la bande autoadhésive pour le scellement des joints.
Inclut: Nettoyage et préparation de la surface support. Scellement des rencontres. Mise en place du pare-vapeur. Découpe de la bande de scellement. Mise en place de la bande de scellement. Découpe et préparation de l'isolant. Mise en place de l'isolant.
Critère pour le métré: Surface mesurée selon documentation graphique du Projet.
Critère pour le mémoire: On mesurera la surface réellement exécutée selon les spécifications du Projet.

| Code | U | Désignation | Quantité | Prix | Montant |
|---|---|---|---|---|---|
| mt15pdr200a | m² | Pare-vapeur étanche à l'air, en polyéthylène, de 0,2 mm d'épaisseur et 188 g/m², de 145 m d'épaisseur de la couche d'air équivalente à la diffusion de la vapeur d'eau, selon NF EN 1931, perméabilité à l'air 0,03 m³/h·m² à 50 Pa, Euroclasse E de réaction au feu selon NF EN 13501-1, intervalle de température de travail de -40 à 80°C, fourni en rouleaux de 1,50x25 m, selon NF EN 13984. (matériau) | 1.120 | 1773.20 | 1985.98 |
| mt15pdr300a | U | Agrafe, en acier galvanisé, de 6 mm de hauteur; pour la fixation de membranes pour le contrôle du flux de vapeur. (matériau) | 5.000 | 17.77 | 88.85 |
| mt15pdr050d | m | Ruban autoadhésif, en polyéthylène, avec adhésif acrylique sans dissolvants, armature en polyéthylène et couche de séparation en papier siliconé, de 0,34 mm d'épaisseur et 100 mm de largeur, intervalle de température de travail de -40 à 80°C, pour le scellement des rencontres entre panneaux et pour la fixation et le scellement de membranes d'étanchéité et pour le contrôle du flux de vapeur, fournie en rouleaux de 25 m de longueur. (matériau) | 1.020 | 2195.92 | 2239.84 |
| mt15pdr310a | U | Cartouche de 310 ml de colle, à base de polymères en dispersion aqueuse, sans dissolvants; pour le scellement de membranes pour le contrôle du flux de vapeur. (matériau) | 0.170 | 12320.26 | 2094.44 |
| mt16bab090p | m² | Panneau isolant monocouche, en fibres de bois, de 120 mm d'épaisseur et 1250x600 mm, à surface lisse et usinage latéral droit, selon NF EN 13171, résistance thermique 3,1 m²K/W, conductivité thermique 0,039 W/(mK), densité 140 kg/m³, Euroclasse E de réaction au feu selon NF EN 13501-1. (matériau) | 1.050 | 28051.49 | 29454.06 |
| mo054 | h | Compagnon professionnel III/CP2 poseur d'isolants rigides ou flexibles. (main-d'œuvre) | 0.163 | 1659.57 | 270.51 |
| mo101 | h | Ouvrier professionnel II/OP poseur d'isolants rigides ou flexibles. (main-d'œuvre) | 0.134 | 949.76 | 127.27 |
| % | % | Frais de chantier des unités d'ouvrage | 2 % | 36260.95 | 725.22 |
|  |  | Coûts directs |  |  | 36986.17 |
