# Isolation acoustique au bruit aérien et au bruit de choc des chapes flottantes, avec des membranes de polyéthylène

- Propriété du fichier: CYPE INGENIEROS, S.A.
- Format: FIEBDC-3/2002
- Zone géographique: Sénégal
- Devise: XOF
- Coûts indirects: 3.00 %
- Frais généraux: 13.00 %
- Bénéfice: 6.00 %
- TVA: 18.00 %

## F Aménagements et finitions

### FI Isolations intérieures

#### FIH Chapes flottantes

**FIH070** m² Isolation acoustique au bruit aérien et au bruit de choc des chapes flottantes, avec des membranes de polyéthylène.
Isolation acoustique au bruit aérien et au bruit de choc des chapes flottantes, réalisée avec membranes de mousse de polyéthylène réticulé de 5 mm d'épaisseur, disposées face à face et désolidarisation périmétrique réalisée avec le même matériau isolant; préparé pour recevoir une chape de mortier ou de béton. Comprend la bande autoadhésive pour le scellement des joints.
Inclut: Nettoyage et préparation de la surface support. Mise en place de l'isolant. Découpe de l'isolant. Scellement des joints et des liaisons.
Critère pour le métré: Surface mesurée selon documentation graphique du Projet.
Critère pour le mémoire: On mesurera la surface réellement exécutée selon les spécifications du Projet.

| Code | U | Désignation | Quantité | Prix | Montant |
|---|---|---|---|---|---|
| mt16ptd040yc | m² | Film de mousse de polyéthylène réticulé, de 5 mm d'épaisseur, résistance thermique 0,135 m²K/W, conductivité thermique 0,037 W/(mK) et raideur dynamique 90 MN/m³, Euroclasse F de réaction au feu selon NF EN 13501-1; fournissant une réduction du niveau global de pression au bruit de choc de 20 dB et une réduction du niveau global pondéré de pression au bruit aérien de 8 dBA, fournie en rouleaux de 2x50 m. (matériau) | 1.220 | 1395.79 | 1702.86 |
| mt16aaa030 | m | Ruban autoadhésif pour le scellement des joints. (matériau) | 0.100 | 262.42 | 26.24 |
| mo054 | h | Compagnon professionnel III/CP2 poseur d'isolants rigides ou flexibles. (main-d'œuvre) | 0.066 | 1659.57 | 109.53 |
| mo101 | h | Ouvrier professionnel II/OP poseur d'isolants rigides ou flexibles. (main-d'œuvre) | 0.066 | 949.76 | 62.68 |
| % | % | Frais de chantier des unités d'ouvrage | 2 % | 1901.31 | 38.03 |
|  |  | Coûts directs |  |  | 1939.34 |
