# Isolation acoustique au bruit aérien et au bruit de choc des chapes flottantes, avec des panneaux en polystyrène expansé

- Propriété du fichier: CYPE INGENIEROS, S.A.
- Format: FIEBDC-3/2002
- Zone géographique: Sénégal
- Devise: XOF
- Coûts indirects: 3.00 %
- Frais généraux: 13.00 %
- Bénéfice: 6.00 %
- TVA: 18.00 %

## F Aménagements et finitions

### FI Isolations intérieures

#### FIH Chapes flottantes

**FIH130** m² Isolation acoustique au bruit aérien et au bruit de choc des chapes flottantes, avec des panneaux en polystyrène expansé.
Isolation acoustique au bruit aérien et au bruit de choc des chapes flottantes, réalisée avec panneaux rigides en polystyrène expansé, selon NF EN 13163, à surface lisse et usinage latéral droit, de 10 mm d'épaisseur, résistance thermique 0,35 m²K/W, conductivité thermique 0,03 W/(mK), disposé de face; recouvert avec film de polyéthylène de 0,2 mm d'épaisseur et 184 g/m² de masse surfacique et désolidarisation périmétrique réalisée avec le même matériau isolant et bande de polyéthylène, de 5 mm d'épaisseur et 20 cm de largeur, densité 20 kg/m³; préparé pour recevoir une chape de mortier ou de béton. Comprend la bande autoadhésive pour le scellement des joints.
Inclut: Nettoyage et préparation de la surface support. Découpe de l'isolant. Mise en place d'une plinthe périmétrique. Mise en place de l'isolant sur le plancher. Mise en place du film en polyéthylène. Mise en place de la bande périmétrique. Scellement des joints du film de polyéthylène.
Critère pour le métré: Surface mesurée selon documentation graphique du Projet.
Critère pour le mémoire: On mesurera la surface réellement exécutée selon les spécifications du Projet.

| Code | U | Désignation | Quantité | Prix | Montant |
|---|---|---|---|---|---|
| mt16pel060nad | m² | Panneau rigide en polystyrène expansé, selon NF EN 13163, à surface lisse et usinage latéral droit, de 10 mm d'épaisseur, résistance thermique 0,35 m²K/W, conductivité thermique 0,03 W/(mK), Euroclasse E de réaction au feu selon NF EN 13501-1, avec code de désignation EPS-EN 13163-T3-L3-W2-S5-P10-TR200-DS(N)2-BS150-CS(10)100; fournissant une réduction du niveau global de pression au bruit de choc de 27 dB. (matériau) | 1.050 | 1681.54 | 1765.62 |
| mt16png010d | m² | Film de polyéthylène de 0,2 mm d'épaisseur et 184 g/m² de masse surfacique. (matériau) | 1.100 | 358.97 | 394.87 |
| mt16pnc030a | m | Bande de polyéthylène, de 5 mm d'épaisseur et 20 cm de largeur, densité 20 kg/m³, complément pour éviter les ponts acoustiques aux rencontres verticales. (matériau) | 1.050 | 305.73 | 321.02 |
| mt16aaa030 | m | Ruban autoadhésif pour le scellement des joints. (matériau) | 0.400 | 262.66 | 105.06 |
| mo054 | h | Compagnon professionnel III/CP2 poseur d'isolants rigides ou flexibles. (main-d'œuvre) | 0.105 | 1700.48 | 178.55 |
| mo101 | h | Ouvrier professionnel II/OP poseur d'isolants rigides ou flexibles. (main-d'œuvre) | 0.105 | 972.98 | 102.16 |
| % | % | Frais de chantier des unités d'ouvrage | 2 % | 2867.28 | 57.35 |
|  |  | Coûts directs |  |  | 2924.63 |
