# Isolation thermique par l'intérieur de la couche extérieure

- Propriété du fichier: CYPE INGENIEROS, S.A.
- Format: FIEBDC-3/2002
- Zone géographique: Sénégal
- Devise: XOF
- Coûts indirects: 3.00 %
- Frais généraux: 13.00 %
- Bénéfice: 6.00 %
- TVA: 18.00 %

## F Aménagements et finitions

### FI Isolations intérieures

#### FIU Doublages

**FIU030** m² Isolation thermique par l'intérieur de la couche extérieure, en façade double paroi en maçonnerie apparente, constituée de panneau semi-rigide en laine minérale, selon NF EN 13162, non revêtu, de 40 mm d'épaisseur, résistance thermique 1,1 m²K/W, conductivité thermique 0,035 W/(mK), placé bord à bord et fixé avec des plots de mortier-colle. Comprend la bande autoadhésive pour scellage de joints.
Isolation thermique par l'intérieur de la couche extérieure, en façade double paroi en maçonnerie apparente, constituée de panneau semi-rigide en laine minérale, selon NF EN 13162, non revêtu, de 40 mm d'épaisseur, résistance thermique 1,1 m²K/W, conductivité thermique 0,035 W/(mK), placé bord à bord et fixé avec des plots de mortier-colle. Comprend la bande autoadhésive pour scellage de joints.
Inclut: Nettoyage et préparation de la surface du support. Implantation et découpe de l'isolant. Application de l'adhésif. Mise en place de l'isolant. Résolution des points singuliers. Scellage des joints et des liaisons.
Critère de métré de projet: Surface mesurée selon documentation graphique du Projet.
Critère de mesure de l'ouvrage: On mesurera la surface réellement exécutée selon les spécifications du Projet.

| Code | U | Désignation | Quantité | Prix | Montant |
|---|---|---|---|---|---|
| mt16aaa040b | kg | Mortier-colle pour fixation de panneaux isolants, dans les parements verticaux. (matériau) | 1.000 | 379.90 | 379.90 |
| mt16lra020bbf | m² | Panneau semi-rigide en laine minérale, selon NF EN 13162, non revêtu, de 40 mm d'épaisseur, résistance thermique 1,1 m²K/W, conductivité thermique 0,035 W/(mK). (matériau) | 1.050 | 3807.84 | 3998.23 |
| mt16aaa030 | m | Ruban autoadhésif pour le scellage des joints. (matériau) | 0.440 | 253.26 | 111.43 |
| mo054 | h | Compagnon professionnel III/CP2 poseur d'isolants rigides ou flexibles. (main-d'œuvre) | 0.132 | 1140.72 | 150.58 |
| mo101 | h | Ouvrier professionnel II/OP poseur d'isolants rigides ou flexibles. (main-d'œuvre) | 0.132 | 647.72 | 85.50 |
| % | % | Frais de chantier des unités d'ouvrage | 2 % | 4725.64 | 94.51 |
|  |  | Coûts directs |  |  | 4820.15 |
