# Isolation thermique réflectif par l'intérieur (ITI) d'une façade à double couche de maçonnerie visible

- Propriété du fichier: CYPE INGENIEROS, S.A.
- Format: FIEBDC-3/2002
- Zone géographique: Sénégal
- Coûts indirects: 3.00 %
- Frais généraux: 13.00 %
- Bénéfice: 6.00 %
- TVA: 18.00 %

## F Aménagements et finitions

### FI Isolations intérieures

#### FIU Doublages

**FIU040** m² Isolation thermique réflectif par l'intérieur (ITI) d'une façade à double couche de maçonnerie visible, constituée d'un système réflectif de 12 mm d'épaisseur avec une densité nominale de 29,17 kg/m³, composé de noyau isolant en mousse de polyéthylène, revêtu avec une lame d'aluminium dans chaque face, fixé sur des lambourde en bois.
Fourniture et mise en place d'une isolation thermique réflective par l'intérieur (ITI) d'une façade à double couche de maçonnerie visible, formé d'un système réflectif de 12 mm d'épaisseur avec une densité nominale de 29,17 kg/m³, composé de noyau isolant en mousse de polyéthylène, revêtu avec une lame d'aluminium dans chaque face, fixé sur des lambourde en bois et scellage des recouvrements avec une bande adhésive en aluminium. Comprend découpes et nettoyage.
Inclut: Révision de la surface du parement de base dans lequel se fait la fixation de l'isolation conformément aux exigences de la technique à utiliser. Découpe et préparation de l'isolant. Mise en place de l'isolation.
Critère de métré de projet: Surface mesurée selon documentation graphique du Projet.
Critère de mesure de l'ouvrage: On mesurera la surface réellement exécutée selon les spécifications du Projet.

| Code | U | Désignation | Quantité | Prix | Montant |
|---|---|---|---|---|---|
| mt16arg010b | m² | Isolant thermique réflectif, composé de noyau isolant en mousse de polyéthylène, revêtu avec une lame d'aluminium dans chaque face, de 12 mm d'épaisseur, avec une densité nominale de 29,17 kg/m³, une résistance thermique de 3,5 m²K/W et une conductivité thermique de 0,029 W/(mK), fourni en rouleaux de 1,60x12,50 m. (matériau) | 1.100 | 11.58 | 12.74 |
| mt42www020 | m | Ruban d'aluminium de 50 microns d'épaisseur et de 65 mm de largeur à base de résines acryliques. (matériau) | 0.440 | 0.27 | 0.12 |
| mt13blw155a | m | Lambourde en bois de pin, avec une humidité inférieure à 15%, de 30x40 mm. (matériau) | 1.200 | 1.09 | 1.31 |
| mt13blw131 | U | Vis pour fixation d'un liteau. (matériau) | 4.000 | 0.33 | 1.32 |
| mt16aaa070 | U | Agrafe en acier inoxydable, de 14 mm. (matériau) | 2.000 | 0.51 | 1.02 |
| mo054 | h | Compagnon professionnel III/CP2 poseur d'isolants rigides ou flexibles. (main-d'œuvre) | 0.203 | 1.51 | 0.31 |
| mo101 | h | Ouvrier professionnel II/OP poseur d'isolants rigides ou flexibles. (main-d'œuvre) | 0.203 | 0.85 | 0.17 |
| % | % | Coûts directs complémentaires | 2 % | 16.99 | 0.34 |
|  |  | Coûts directs |  |  | 17.33 |
