# Faux plafond démontable en grille métallique

- Propriété du fichier: CYPE INGENIEROS, S.A.
- Format: FIEBDC-3/2002
- Zone géographique: Sénégal
- Devise: XOF
- Coûts indirects: 3.00 %
- Frais généraux: 13.00 %
- Bénéfice: 6.00 %
- TVA: 18.00 %

## F Aménagements et finitions

### FL Revêtements de plafonds

#### FLT Plafonds suspendus démontables, métalliques

**FLT040** m² Faux plafond démontable en grille métallique.
Faux plafond suspendu démontable, situé à une hauteur inférieure à 4 m, constitué de: OSSATURE: ossature métallique cachée de profilés de 40 mm de hauteur; GRILLE MÉTALLIQUE: grille en aluminium prélaquée au four, autoportante, avec nervures de 40 mm de haut formant des cellules de 50x50 mm, fabriquée dans des modules de 600x600 mm, couleur blanche. Comprend les fixations pour l'ancrage des profilés et les accessoires de montage.
Inclut: Implantation des axes principaux de suspension. Signalisation des points d'ancrage au plancher ou à l'élément support. Disposition des grilles. Résolution des rencontres et des points singuliers. Réalisation de vides pour la réception d'éventuels éléments d'ancrage et/ou d'installations.
Critère pour le métré: Surface mesurée entre les parements, selon documentation graphique du Projet, sans déduire les trémies pour les installations.
Critère pour le mémoire: On mesurera la surface réellement exécutée selon les spécifications du Projet, sans décompter les trémies pour les installations.

| Code | U | Désignation | Quantité | Prix | Montant |
|---|---|---|---|---|---|
| mt12fra010aa | m² | Grille en aluminium prélaquée au four, autoportante, avec nervures de 40 mm de haut formant des cellules de 50x50 mm, fabriquée dans des modules de 600x600 mm, couleur blanche, pour faux plafonds démontables. (matériau) | 1.020 | 43477.27 | 44346.82 |
| mt12fra110ab | m | Profilé en aluminium prélaqué au four, de 40 mm de hauteur et 600 mm de longueur, couleur blanche, pour faux plafonds démontables. (matériau) | 1.680 | 1272.75 | 2138.22 |
| mt12fra110cb | m | Profilé en aluminium prélaqué au four, de 40 mm de hauteur et 2400 mm de longueur, couleur blanche, pour faux plafonds démontables. (matériau) | 1.680 | 1272.75 | 2138.22 |
| mt12fra111a | U | Pièce de raccord entre profilés de soutien des grilles métalliques, en acier galvanisé, pour faux plafonds démontables. (matériau) | 0.700 | 178.19 | 124.73 |
| mt12psg210a | U | Attache pour faux plafonds suspendus. (matériau) | 1.050 | 316.87 | 332.71 |
| mt12psg210b | U | Goupille pour la fixation de la suspente, en faux plafonds suspendus. (matériau) | 1.050 | 36.54 | 38.37 |
| mt12psg210c | U | Connexion supérieure pour fixer la tige à la suspente, en faux plafonds suspendus. (matériau) | 1.050 | 487.98 | 512.38 |
| mt12psg190 | U | Tige d'accroche. (matériau) | 1.050 | 326.67 | 343.00 |
| mt12psg220 | U | Fixation composée d'une cheville et d'une vis 5x27. (matériau) | 1.050 | 56.25 | 59.06 |
| op00ato010 |  | Tournevis. | 1.000 | 0.00 | 0.00 |
| mo015 | h | Compagnon professionnel III/CP2 monteur de faux plafonds en plaques de plâtre. (main-d'œuvre) | 0.334 | 1659.57 | 554.30 |
| mo082 | h | Ouvrier professionnel II/OP monteur de faux plafonds en plaques de plâtre. (main-d'œuvre) | 0.334 | 949.76 | 317.22 |
| % | % | Frais de chantier des unités d'ouvrage | 2 % | 50905.03 | 1018.10 |
|  |  | Coûts directs |  |  | 51923.13 |
