# Pièce spéciale décorative de faïence dans un carrelage mural. Pose en couche épaisse

- Propriété du fichier: CYPE INGENIEROS, S.A.
- Format: FIEBDC-3/2002
- Zone géographique: Sénégal
- Devise: XOF
- Coûts indirects: 3.00 %
- Frais généraux: 13.00 %
- Bénéfice: 6.00 %
- TVA: 18.00 %

## F Aménagements et finitions

### FM Revêtements de murs

#### FMC Carrelage

**FMC120** m Pièce spéciale décorative de faïence dans un carrelage mural. Pose en couche épaisse.
Moulure de faïence, de 25x200 mm, gamme moyenne, dans un carrelage mural. SUPPORT: parement en maçonnerie, vertical, jusqu'à 3 m de hauteur. POSE: en couche épaisse avec du mortier de ciment M-5. JOINTOIEMENT: avec du mortier de joints cémenteux amélioré, avec absorption d'eau réduite et résistance élevée à l'abrasion type CG 2 W A, couleur blanche, dans des joints de 3 mm d'épaisseur. Comprend les croisillons en PVC.
Inclut: Implantation. Découpe de la pièce. Mise en place de la pièce. Nettoyage final.
Critère pour le métré: Longueur mesurée selon documentation graphique du Projet, sans inclure les largeurs de passage. Le métré par casses et découpes n'a pas été augmenté, puisque 5% de pièces de plus ont été considérées dans la décomposition.
Critère pour le mémoire: On mesurera la longueur réellement exécutée selon les spécifications du Projet.

| Code | U | Désignation | Quantité | Prix | Montant |
|---|---|---|---|---|---|
| mt19ala110Kb | m | Moulure de faïence, de 25x200 mm, gamme moyenne. (matériau) | 1.050 | 11950.98 | 12548.53 |
| mt09mor010c | m³ | Mortier de ciment CEM II/B-P 32,5 N type M-5, confectionné sur site avec 250 kg/m³ de ciment et une proportion en volume 1/6. (matériau) | 0.001 | 83724.45 | 83.72 |
| mt18acc100a | U | Kit de croisillons en PVC pour garantir une épaisseur des joints entre les pièces entre 1 et 20 mm, pour carrelage mural et au sol. (matériau) | 0.335 | 2101.27 | 703.93 |
| mo024 | h | Compagnon professionnel III/CP2 carreleur en revêtements muraux. (main-d'œuvre) | 0.228 | 1654.86 | 377.31 |
| mo062 | h | Ouvrier professionnel II/OP carreleur en revêtements muraux. (main-d'œuvre) | 0.114 | 972.98 | 110.92 |
| % | % | Frais de chantier des unités d'ouvrage | 2 % | 13824.41 | 276.49 |
|  |  | Coûts directs |  |  | 14100.90 |
