# Profil pour joint

- Propriété du fichier: CYPE INGENIEROS, S.A.
- Format: FIEBDC-3/2002
- Zone géographique: Sénégal
- Devise: XOF
- Coûts indirects: 3.00 %
- Frais généraux: 13.00 %
- Bénéfice: 6.00 %
- TVA: 18.00 %

## F Aménagements et finitions

### FS Revêtements de sols

#### FSB Bois

**FSB080** m Profil pour joint.
Profil de MDF recouvert, utilisé en joint de partition (pour des unions au même niveau).
Inclut: Implantation des pièces selon leur longueur. Découpe des pièces. Fixation des pièces.
Critère pour le métré: Longueur mesurée selon documentation graphique du Projet.
Critère pour le mémoire: On mesurera la longueur réellement exécutée selon les spécifications du Projet.

| Code | U | Désignation | Quantité | Prix | Montant |
|---|---|---|---|---|---|
| mt18mva110a | m | Profil pour joint de fractionnement, pour revêtements au même niveau, MDF recouvert. (matériau) | 1.050 | 4552.75 | 4780.39 |
| mo025 | h | Compagnon professionnel III/CP2 parqueteur. (main-d'œuvre) | 0.214 | 1460.58 | 312.56 |
| % | % | Frais de chantier des unités d'ouvrage | 3 % | 5092.95 | 152.79 |
|  |  | Coûts directs |  |  | 5245.74 |
