# Revêtement via le système de mise en place à sec Dry System "TAU CERÁMICA"

- Propriété du fichier: CYPE INGENIEROS, S.A.
- Format: FIEBDC-3/2002
- Zone géographique: Sénégal
- Coûts indirects: 3.00 %
- Frais généraux: 13.00 %
- Bénéfice: 6.00 %
- TVA: 16.00 %

## F Aménagements et finitions

### FS Revêtements de sols

#### FSC Céramique

**FSC150** m² Revêtement via le système de mise en place à sec Dry System "TAU CERÁMICA", de panneaux de 600x600 mm et 14 mm d'épaisseur, constitués d'un support de base à rainure et languette de matériau polymérique, fixé à la partie inférieure d'une dalle céramique en grès porcelanique, style pierre poli "TAU CERÁMICA", de 596x596 mm et 12 mm d'épaisseur, pour usage intérieur, placés à sec sur une membrane antiglissante en EPDM Dry Systal, et jointoiement avec un mélange de résines synthétiques et de granulats, de flexibilité élevée, Resi-cer.
Inclut: Nettoyage et vérification de la surface support. Implantation des niveaux de finition. Mise en place de la membrane antiglissante en EPDM. Réalisation des bandes. Mise en place des dalles avec un système d'assemblage à rainure et languette à sec. Jointoiement. Suppression et nettoyage du matériau excédant. Mise en place de la plinthe. Nettoyage final du revêtement.

| Code | U | Désignation | Quantité | Prix | Montant |
|---|---|---|---|---|---|
| mt12pct025j | m² | Panneau pour le système de mise en place à sec Dry System "TAU CERÁMICA" de 600x600 mm et de 14 mm d'épaisseur, constitué d'un support de base à rainure et languette de matériau polymérique, fixé à la partie inférieure d'une dalle céramique en grès porcelanique, style pierre poli "TAU CERÁMICA", de 596x596 mm et de 12 mm d'épaisseur; classement 2/2/A/2, selon NF EN 12825. (matériau) | 1.050 | 120.77 | 126.81 |
| mt09mtc025 | kg | Mortier à flexibilité élevée à base de résines synthétiques, Resi-cer "TAU CERÁMICA", avec une résistance élevée aux agents chimiques, pour le jointoiement de dalles céramiques. (matériau) | 0.500 | 0.94 | 0.47 |
| mt12pct050 | U | Membrane antiglissante en EPDM, Dry Systal "TAU CERÁMICA", de 3 mm d'épaisseur, pour le système Dry System, de mise en place à sec de dalles céramiques. (matériau) | 1.050 | 6.66 | 6.99 |
| op00sie030 |  | Scie à disque de diamant, pour table de travail, à coupe humide. | 1.000 | 0.00 | 0.00 |
| op00amo010 |  | Rectifieuse ou scie radiale. | 1.000 | 0.00 | 0.00 |
| mo021 | h | Compagnon professionnel III/CP2 dalleur. (main-d'œuvre) | 0.472 | 1.41 | 0.67 |
| mo056 | h | Ouvrier professionnel II/OP dalleur. (main-d'œuvre) | 0.236 | 0.88 | 0.21 |
| % | % | Coûts directs complémentaires | 2 % | 135.15 | 2.70 |
|  |  | Coûts directs |  |  | 137.85 |
