# Revêtement de sol continu de micro-mortier de chaux

- Propriété du fichier: CYPE INGENIEROS, S.A.
- Format: FIEBDC-3/2002
- Zone géographique: Sénégal
- Devise: XOF
- Coûts indirects: 3.00 %
- Frais généraux: 13.00 %
- Bénéfice: 6.00 %
- TVA: 18.00 %

## F Aménagements et finitions

### FS Revêtements de sols

#### FSG Ciment/Granito

**FSG080** m² Revêtement de sol continu de micro-mortier de chaux.
Revêtement de sol continu de micro-mortier, de 3 à 4 mm d'épaisseur, réalisé sur surface absorbante. IMPRESSION: à base de copolymères acryliques en émulsion aqueuse, non diluée. COUCHE DE BASE: micro-mortier de chaux, composé de chaux hydraulique naturelle, type NHL 5, selon NF EN 459-1 et granulats sélectionnés avec granulométrie jusqu'à 600 microns, couleur à choisir, avec résine acrylique, en deux couches, (0,5 kg/m² chaque couche) et maille en fibre de verre anti-alcalin, de 2,2x2,3 mm de vide de maille, de 58 g/m² de masse surfacique. COUCHE DE FINITION: micro-mortier de chaux, composé de chaux hydraulique naturelle, type NHL 5, selon NF EN 459-1 et granulats sélectionnés avec granulométrie jusqu'à 100 microns, couleur blanche, avec résine acrylique, en une couche, (0,1 kg/m²). COUCHE DE SCELLEMENT: impression à base de copolymères acryliques en émulsion aqueuse, non diluée et deux couches de vernis de polyuréthane aliphatique monocomposant.
Critère d'évaluation économique: Le prix ne comprend pas la surface support.
Inclut: Nettoyage de la surface support. Implantation des joints de dilatation et des pans. Application de la couche d'impression. Réalisation du mélange. Application de la couche de base. Mise en place de la maille enrobée dans la couche de base. Application de la couche décorative. Ponçage des petites adhérences et imperfections. Application de la couche de scellement. Nettoyage final de la surface terminée.
Critère pour le métré: Surface mesurée en projection horizontale, selon documentation graphique du Projet.
Critère pour le mémoire: On mesurera, en projection horizontale, la surface réellement exécutée selon les spécifications du Projet.

| Code | U | Désignation | Quantité | Prix | Montant |
|---|---|---|---|---|---|
| mt28mcn030a | l | Impression à base de copolymères acryliques en émulsion aqueuse, non diluée, pour régulariser la porosité et améliorer l'adhérence des supports absorbants, à appliquer au rouleau. (matériau) | 0.200 | 6109.22 | 1221.84 |
| mt28mcc050a | m² | Maille en fibre de verre anti-alcalin, de 2,2x2,3 mm de vide de maille, de 58 g/m² de masse surfacique, pour le renfort des micro-mortiers. (matériau) | 1.050 | 2036.41 | 2138.23 |
| mt28mcn040b | kg | Micro-mortier de chaux, composé de chaux hydraulique naturelle, type NHL 5, selon NF EN 459-1 et granulats sélectionnés avec granulométrie jusqu'à 600 microns, couleur à choisir, densité 1200 kg/m³, résistance à la compression 5 N/mm², sans substances organiques volatiles (VOC), fourni en sacs, selon NF EN 13813. (matériau) | 1.000 | 2418.23 | 2418.23 |
| mt28mcn050a | l | Résine acrylique en base aqueuse. (matériau) | 0.385 | 6109.22 | 2352.05 |
| mt28mcn040c | kg | Micro-mortier de chaux, composé de chaux hydraulique naturelle, type NHL 5, selon NF EN 459-1 et granulats sélectionnés avec granulométrie jusqu'à 100 microns, couleur blanche, densité 800 kg/m³, résistance à la compression 5 N/mm², sans substances organiques volatiles (VOC), fourni en sacs, selon NF EN 13813. (matériau) | 0.100 | 6788.02 | 678.80 |
| mt28mcn060a | l | Vernis de polyuréthane aliphatique monocomposant, sans substances organiques volatiles (VOC). (matériau) | 0.200 | 48534.35 | 9706.87 |
| op00tal020 |  | Malaxeur éléctrique. | 1.000 | 0.00 | 0.00 |
| mo020 | h | Compagnon professionnel III/CP2 construction. (main-d'œuvre) | 1.049 | 1615.06 | 1694.20 |
| mo113 | h | Ouvrier d'exécution I/OE1 construction. (main-d'œuvre) | 1.873 | 912.78 | 1709.64 |
| % | % | Frais de chantier des unités d'ouvrage | 2 % | 21919.86 | 438.40 |
|  |  | Coûts directs |  |  | 22358.26 |
