# Système de transfert de charges composé d'une gaine de polypropylène recyclé

- Propriété du fichier: CYPE INGENIEROS, S.A.
- Format: FIEBDC-3/2002
- Zone géographique: Sénégal
- Coûts indirects: 0.03 %
- Frais généraux: 13.00 %
- Bénéfice: 6.00 %
- TVA: 18.00 %

## F Aménagements et finitions

### FS Revêtements de sols

#### FSM Béton et mortier

**FSM120** m Système de transfert de charges composé d'une gaine de polypropylène recyclé, de 39 mm de diamètre et 254 mm de longueur, dont la base réutilisable est fixée au coffrage et un goujon glissant en acier, de section circulaire, qui s'insère dans la gaine, placé comme joint de travail ou de bétonnage dans un revêtement continu en béton.
Réalisation d'un joint de travail ou de bétonnage dans un revêtement continu en béton, avec système de transfert de charges composé d'une gaine de polypropylène recyclé, de 39 mm de diamètre et 254 mm de longueur, dont la base réutilisable est fixée au coffrage et un goujon glissant en acier, de section circulaire, qui s'insère dans la gaine, pour être utilisé dans des joints de travail ou de bétonnage et de dilatation dans des revêtements continus en béton. Comprend l'implantation et les éléments de fixation au coffrage. Totalement terminé et préparé pour le bétonnage.
Inclut: Implantation et fixation des bases au coffrage. Ajustement des gaines aux bases. Mise en place des goujons dans les gaines, une fois l'union bétonnée et décoffrée.
Critère de métré de projet: Longueur moyenne selon documentation graphique du Projet.
Critère de mesure de l'ouvrage: On mesurera la longueur réellement exécutée selon les spécifications du Projet.

| Code | U | Désignation | Quantité | Prix | Montant |
|---|---|---|---|---|---|
| mt18wwe030fc | U | Système de transfert de charges composé d'une gaine de polypropylène recyclé, de 39 mm de diamètre et 254 mm de longueur, dont la base réutilisable est fixée au coffrage et un goujon glissant en acier, de section circulaire, qui s'insère dans la gaine, pour être utilisé dans des joints de travail ou de bétonnage et de dilatation dans des revêtements continus en béton. (matériau) | 3.660 | 3.08 | 11.27 |
| mo019 | h | Compagnon professionnel III/CP2 construction. (main-d'œuvre) | 0.173 | 1.48 | 0.26 |
| mo105 | h | Ouvrier d'exécution I/OE1 construction. (main-d'œuvre) | 0.173 | 0.88 | 0.15 |
| % | % | Coûts directs complémentaires | 2 % | 11.68 | 0.23 |
|  |  | Coûts directs |  |  | 11.91 |
