# Suppression des joints du revêtement de sol

- Propriété du fichier: CYPE INGENIEROS, S.A.
- Format: FIEBDC-3/2002
- Zone géographique: Sénégal
- Devise: XOF
- Coûts indirects: 3.00 %
- Frais généraux: 13.00 %
- Bénéfice: 6.00 %
- TVA: 18.00 %

## F Aménagements et finitions

### FS Revêtements de sols

#### FSP Préparation pour réparation

**FSP030** m² Suppression des joints du revêtement de sol.
Suppression dans le revêtement de sol céramique du matériau existant dans les joints, avec des moyens manuels, sur une profondeur suffisante pour garantir l'adhérence avec le nouveau matériau. Comprend l'enlèvement du matériau désagrégé à l'aide d'un pinceau ou d'une brosse, d'un soufflage avec un équipement d'air à pression pour la suppression des restes, l'enlèvement et le retrait de ceux-ci et le nettoyage final.
Inclut: Vidage des joints. Enlèvement du matériau. Soufflage avec un équipement à air sous pression. Retrait des restes. Nettoyage final.
Critère pour le métré: Surface mesurée selon documentation graphique du Projet.
Critère pour le mémoire: On mesurera la surface réellement exécutée selon les spécifications du Projet.

| Code | U | Désignation | Quantité | Prix | Montant |
|---|---|---|---|---|---|
| mq08lch030 | h | Équipement de jet d'air à pression. (matériel) | 0.058 | 1522.20 | 88.29 |
| mo077 | h | Ouvrier professionnel II/OP construction. (main-d'œuvre) | 0.357 | 972.98 | 347.35 |
| % | % | Frais de chantier des unités d'ouvrage | 2 % | 435.64 | 8.71 |
|  |  | Coûts directs |  |  | 444.35 |
