# Support de plancher flottant, en plastique, de 15 mm de hauteur, sur dalle, pour la mise en place postérieure du revêtement (non compris dans ce prix)

- Propriété du fichier: CYPE INGENIEROS, S.A.
- Format: FIEBDC-3/2002
- Zone géographique: Sénégal
- Coûts indirects: 3.00 %
- Frais généraux: 13.00 %
- Bénéfice: 6.00 %
- TVA: 18.00 %

## F Aménagements et finitions

### FS Revêtements de sols

#### FSQ Planchers techniques

**FSQ100** U Support de plancher flottant, en plastique, de 15 mm de hauteur, sur dalle, pour la mise en place postérieure du revêtement (non compris dans ce prix).
Fourniture et mise en place de support de plancher flottant, en plastique, de 15 mm de hauteur et 180 mm de diamètre, sur dalle, pour la mise en place postérieure du revêtement (non compris dans ce prix). Comprend l'implantation.
Inclut: Implantation. Mise en place du support.
Critère de métré de projet: Nombre d'unités prévues, selon documentation graphique du Projet.
Critère de mesure de l'ouvrage: On mesurera le nombre d'unités réellement exécutées selon les spécifications du Projet.

| Code | U | Désignation | Quantité | Prix | Montant |
|---|---|---|---|---|---|
| mt18jrs720a | U | Support de plancher flottant, en plastique, de 15 mm de hauteur et 180 mm de diamètre. (matériau) | 1.000 | 4.38 | 4.38 |
| mo011 | h | Compagnon professionnel III/CP2 monteur. (main-d'œuvre) | 0.136 | 1.48 | 0.20 |
| mo080 | h | Ouvrier professionnel II/OP monteur. (main-d'œuvre) | 0.136 | 0.83 | 0.11 |
| % | % | Coûts directs complémentaires | 2 % | 4.69 | 0.09 |
|  |  | Coûts directs |  |  | 4.78 |
