# Paillasson métallique

- Propriété du fichier: CYPE INGENIEROS, S.A.
- Format: FIEBDC-3/2002
- Zone géographique: Sénégal
- Devise: XOF
- Coûts indirects: 3.00 %
- Frais généraux: 13.00 %
- Bénéfice: 6.00 %
- TVA: 18.00 %

## F Aménagements et finitions

### FS Revêtements de sols

#### FSS Paillassons

**FSS020** m² Paillasson métallique.
Paillasson constitué de profilés en aluminium, de 27 mm de largeur, unis entre eux par câble d'acier inoxydable, distance entre profilés 4 mm, finition superficielle avec caoutchouc de couleur à choisir, épaisseur totale 12 mm, usage intérieur et extérieur, enroulable, installé dans un décaissement de sol formé d'une fosse de 12 à 15 mm de profondeur (non comprise dans ce prix). Comprend la préparation de la surface support.
Inclut: Préparation de la surface support. Mise en place du paillasson.
Critère pour le métré: Surface mesurée selon documentation graphique du Projet.
Critère pour le mémoire: On mesurera la surface réellement exécutée selon les spécifications du Projet.

| Code | U | Désignation | Quantité | Prix | Montant |
|---|---|---|---|---|---|
| mt18fel100afd | m² | Paillasson constitué de profilés en aluminium, de 27 mm de largeur, unis entre eux par câble d'acier inoxydable, distance entre profilés 4 mm, finition superficielle avec caoutchouc de couleur à choisir, épaisseur totale 12 mm, usage intérieur et extérieur, enroulable, à installer dans un décaissement de sol formé d'une fosse de 12 à 15 mm de profondeur. (matériau) | 1.000 | 311400.44 | 311400.44 |
| mo027 | h | Compagnon professionnel III/CP2 poseur de moquettes et de revêtements textiles. (main-d'œuvre) | 0.114 | 1615.06 | 184.12 |
| mo065 | h | Ouvrier professionnel II/OP poseur de moquettes et de revêtements textiles. (main-d'œuvre) | 0.114 | 949.76 | 108.27 |
| % | % | Frais de chantier des unités d'ouvrage | 2 % | 311692.83 | 6233.86 |
|  |  | Coûts directs |  |  | 317926.69 |
