# Mise en place et fixation d'une menuiserie extérieure de jusqu'à 2 m² de surface

- Propriété du fichier: CYPE INGENIEROS, S.A.
- Format: FIEBDC-3/2002
- Zone géographique: Sénégal
- Coûts indirects: 3.00 %
- Frais généraux: 13.00 %
- Bénéfice: 6.00 %
- TVA: 18.00 %

## F Aménagements et finitions

### FX Travaux complémentaires

#### FXM Maçonnerie

**FXM090** U Mise en place et fixation d'une menuiserie extérieure de jusqu'à 2 m² de surface, via la pose sur le mur des pattes d'ancrage avec du mortier de ciment, confectionné sur chantier, avec additif hydrofuge, dosage 1:6.
Mise en place et fixation d'une menuiserie extérieure en aluminium, acier ou PVC de jusqu'à 2 m² de surface, via la pose sur le mur des pattes d'ancrage avec du mortier de ciment, confectionné sur chantier, avec additif hydrofuge, dosage 1:6. Comprend l'implantation, les ouvertures et les rebouchages pour les ancrages, l'étaiement, le nivellement et la mise d'aplomb.
Inclut: Implantation. Réalisation d'ouvertures. Nivellement et mise d'aplomb. Étaiement. Bouchage des trous.
Critère de métré de projet: Nombre d'unités prévues, selon documentation graphique du Projet.
Critère de mesure de l'ouvrage: On mesurera le nombre d'unités réellement exécutées selon les spécifications du Projet.

| Code | U | Désignation | Quantité | Prix | Montant |
|---|---|---|---|---|---|
| mt08aaa010a | m³ | Eau. (matériau) | 0.006 | 1.50 | 0.01 |
| mt01arg005a | t | Sable de carrière, pour mortier préparé sur chantier. (matériau) | 0.016 | 15.75 | 0.25 |
| mt08cem000a | kg | Ciment gris en sacs. (matériau) | 2.500 | 0.11 | 0.28 |
| mt08adt010 | kg | Additif hydrofuge pour imperméabilisation des mortiers ou des bétons. (matériau) | 0.050 | 1.20 | 0.06 |
| mq06hor010 | h | Bétonnière. (matériel) | 0.008 | 1.13 | 0.01 |
| mo020 | h | Compagnon professionnel III/CP2 VRD espaces privés. (main-d'œuvre) | 0.947 | 1.43 | 1.35 |
| mo113 | h | Ouvrier d'exécution I/OE1 VRD espaces privés. (main-d'œuvre) | 1.052 | 0.80 | 0.84 |
| % | % | Coûts directs complémentaires | 2 % | 2.80 | 0.06 |
|  |  | Coûts directs |  |  | 2.86 |
