# Préparation et nettoyage du mur horizontal pour son revêtement postérieur, avec moyens manuels et la charge manuelle des décombres dans le camion ou la benne

- Propriété du fichier: CYPE INGENIEROS, S.A.
- Format: FIEBDC-3/2002
- Zone géographique: Sénégal
- Coûts indirects: 3.00 %
- Frais généraux: 13.00 %
- Bénéfice: 6.00 %
- TVA: 18.00 %

## F Aménagements et finitions

### FX Travaux complémentaires

#### FXN Nettoyage

**FXN030** m² Préparation et nettoyage du mur horizontal pour son revêtement postérieur, avec moyens manuels et la charge manuelle des décombres dans le camion ou la benne.
Préparation et nettoyage du parement horizontal pour son revêtement postérieur, avec des moyens manuels. Comprend la préparation de la zone de travail et la protection des éléments de l'environnement qui doivent être maintenus, l'amassement, le retrait et la charge manuelle des décombres dans le camion ou la benne.
Inclut: Préparation de la zone de travail. Préparation et nettoyage du parement. Retrait et amassement des décombres. Nettoyage des restes d'ouvrage. Charge des décombres dans le camion ou la benne.
Critère de métré de projet: Surface mesurée selon documentation graphique du Projet.
Critère de mesure de l'ouvrage: On mesurera la surface réellement exécutée selon les spécifications du Projet.

| Code | U | Désignation | Quantité | Prix | Montant |
|---|---|---|---|---|---|
| mo113 | h | Ouvrier d'exécution I/OE1 VRD espaces privés. (main-d'œuvre) | 0.066 | 0.80 | 0.05 |
| mo112 | h | Ouvrier d'exécution I/OE2 VRD espaces privés. (main-d'œuvre) | 0.066 | 0.81 | 0.05 |
| % | % | Coûts directs complémentaires | 2 % | 0.10 | 0.00 |
|  |  | Coûts directs |  |  | 0.10 |
