# Fente d'aluminium anodisé couleur naturel, de 282x58 mm de dimensions extérieures et 250x27 mm pour l'entrée des cartes

- Propriété du fichier: CYPE INGENIEROS, S.A.
- Format: FIEBDC-3/2002
- Zone géographique: Sénégal
- Coûts indirects: 0.03 %
- Frais généraux: 13.00 %
- Bénéfice: 6.00 %
- TVA: 18.00 %

## F Aménagements et finitions

### FZ Zones communes

#### FZE Entrées

**FZE030** U Fente d'aluminium anodisé couleur naturel, de 282x58 mm de dimensions extérieures et 250x27 mm pour l'entrée des cartes.
Fourniture et mise en place de fente d'aluminium anodisé couleur naturel, de 282x58 mm de dimensions extérieures et 250x27 mm pour l'entrée des cartes, comprend éléments de fixation.
Inclut: Implantation. Fixation dans le mur via des éléments d'ancrage.
Critère de métré de projet: Nombre d'unités prévues, selon documentation graphique du Projet.
Critère de mesure de l'ouvrage: On mesurera le nombre d'unités réellement mises en place selon les spécifications du Projet.

| Code | U | Désignation | Quantité | Prix | Montant |
|---|---|---|---|---|---|
| mt45bex500aa | U | Fente d'aluminium anodisé couleur naturel, de 282x58 mm de dimensions extérieures et 250x27 mm pour l'entrée des cartes, comprend éléments de fixation. (matériau) | 1.000 | 19.86 | 19.86 |
| op00ato010 |  | Tournevis. | 1.000 | 0.00 | 0.00 |
| mo075 | h | Ouvrier professionnel II/OP monteur. (main-d'œuvre) | 0.137 | 0.92 | 0.13 |
| % | % | Coûts directs complémentaires | 2 % | 19.99 | 0.40 |
|  |  | Coûts directs |  |  | 20.39 |
