# Réparation intégrale d'un joint, avec du mortier à base de résine époxy

- Propriété du fichier: CYPE INGENIEROS, S.A.
- Format: FIEBDC-3/2002
- Zone géographique: Sénégal
- Devise: XOF
- Coûts indirects: 3.00 %
- Frais généraux: 13.00 %
- Bénéfice: 6.00 %
- TVA: 18.00 %

## G Structure et gros oeuvre

### GA Transformations et réparations

#### GAE Réparation d'éléments en béton

**GAE200** m Réparation intégrale d'un joint, avec du mortier à base de résine époxy.
Réparation intégrale d'un joint de dilatation d'une structure en béton, en appliquant 6 kg/m de mortier de réparation à deux composants à base de résine époxy, thixotropique et à résistances mécaniques élevées, avec une résistance à la compression à 28 jours supérieure ou égale à 45 N/mm² et un module d'élasticité supérieur ou égal à 20000 N/mm², classe R4 selon NF EN 1504-3, Euroclasse F de réaction au feu, selon NF EN 13501-1, sur une bande approximative de 5 cm de chaque côté du joint, piquage préalable de la surface support et application postérieure de 0,18 kg/m d' impression active à deux composants à base de résine époxy, de couleur rouge, comme pont d'adhérence.
Inclut: Piquage de la surface en béton. Nettoyage. Mise en place du coffrage pour la réalisation du joint. Préparation des mélanges. Application du lait. Application du mortier de réparation. Profilage des bords. Séchage. Retrait et entassement des restes générés. Charge manuelle des restes générés dans le camion ou la benne.
Critère pour le métré: Longueur mesurée selon documentation graphique du Projet.
Critère pour le mémoire: On mesurera la longueur réellement exécutée selon les spécifications du Projet.

| Code | U | Désignation | Quantité | Prix | Montant |
|---|---|---|---|---|---|
| mt09reh040a | kg | Impression active à deux composants à base de résine époxy, de couleur rouge, imperméable à l'eau, à l'oxygène, aux chlorures et aux huiles, pour la protection et la passivation des armatures en acier, et comme pont d'adhérence entre mortier de réparation et béton existant (matériau) | 0.180 | 7149.25 | 1286.87 |
| mt09reh170a | kg | Mortier de réparation à deux composants à base de résine époxy, thixotropique et à résistances mécaniques élevées, avec une résistance à la compression à 28 jours supérieure ou égale à 45 N/mm² et un module d'élasticité supérieur ou égal à 20000 N/mm², classe R4 selon NF EN 1504-3, Euroclasse F de réaction au feu, selon NF EN 13501-1, pour réparation structurale du béton. (matériau) | 6.000 | 3768.33 | 22609.98 |
| mq05mai040 | h | Marteau électrique. (matériel) | 0.185 | 1495.50 | 276.67 |
| mo020 | h | Compagnon professionnel III/CP2 construction. (main-d'œuvre) | 0.444 | 1654.86 | 734.76 |
| mo112 | h | Ouvrier d'exécution I/OE2 construction. (main-d'œuvre) | 0.444 | 950.76 | 422.14 |
| % | % | Frais de chantier des unités d'ouvrage | 2 % | 25330.42 | 506.61 |
|  |  | Coûts directs |  |  | 25837.03 |
