# Mise en place des injecteurs internes en polyéthylène tous les 25 cm

- Propriété du fichier: CYPE INGENIEROS, S.A.
- Format: FIEBDC-3/2002
- Zone géographique: Sénégal
- Coûts indirects: 3.00 %
- Frais généraux: 13.00 %
- Bénéfice: 6.00 %
- TVA: 18.00 %

## G Structure et gros oeuvre

### GA Transformations et réparations

#### GAE Réparation des éléments en béton

**GAE230** m Mise en place des injecteurs internes en polyéthylène tous les 25 cm, dans une fissure d'élément en béton, dans des trous de entre 6 et 25 mm de diamètre, sécants au plan de la fissure, réalisés en quinconce.
Fixation des injecteurs internes en polyéthylène ou dans une fissure d'élément en béton, dans des trous d'entre 6 et 25 mm de diamètre, sécants au plan de la fissure, réalisés n quinconce tous les 25 cm. Comprend la mise en place et le retrait des injecteurs, à la fin des travaux.
Inclut: Implantation. Réalisation des trous. Introduction des injecteurs. Retrait des injecteurs.
Critère de métré de projet: Longueur moyenne selon documentation graphique du Projet.
Critère de mesure de l'ouvrage: On mesurera la longueur réellement exécutée selon les spécifications du Projet.

| Code | U | Désignation | Quantité | Prix | Montant |
|---|---|---|---|---|---|
| mt09reh123 | U | Injecteur interne, en polyéthylène. (matériau) | 4.000 | 0.26 | 1.04 |
| op00tal010 |  | Perceuse. | 1.000 | 0.00 | 0.00 |
| mo020 | h | Compagnon professionnel III/CP2 construction. (main-d'œuvre) | 0.515 | 1.47 | 0.76 |
| mo112 | h | Ouvrier d'exécution I/OE2 construction. (main-d'œuvre) | 0.515 | 0.83 | 0.43 |
| % | % | Coûts directs complémentaires | 2 % | 2.23 | 0.04 |
|  |  | Coûts directs |  |  | 2.27 |
