# Rabaissement du niveau phréatique dans les excavations, pour le rechaussement des fondations

- Propriété du fichier: CYPE INGENIEROS, S.A.
- Format: FIEBDC-3/2002
- Zone géographique: Sénégal
- Devise: XOF
- Coûts indirects: 3.00 %
- Frais généraux: 13.00 %
- Bénéfice: 6.00 %
- TVA: 18.00 %

## G Structure et gros oeuvre

### GA Transformations et réparations

#### GAO Reprises en sous-oeuvre

**GAO060** h Rabaissement du niveau phréatique dans les excavations, pour le rechaussement des fondations.
Rabaissement du niveau phréatique de l'eau présente dans le fond du puits excavé pour le rechaussement des fondations, pour un débit maximal de 2,5 m³/h, avec électropompe submersible, pour dénoyage des eaux propres ou légèrement chargées, construite en acier inoxydable, d'une puissance de 0,55 kW et sortie de refoulement filetée de 1 1/2", pour une hauteur maximale en immersion de 10 m, température maximale du liquide conduit 35°C selon NF EN 60335-2-41 pour usage domestique et 50°C pour autres applications et taille maximale de passage des solides 10 mm; et conduit d'impulsion des eaux usées réalisé avec tube en PVC pour pression de 10 atm, de 50 mm de diamètre, avec extrémité évasée, avec vanne à opercule en laiton fondu, de diamètre 1 1/2" et clapet de non retour en laiton à visser de 1 1/2". Comprend les accessoires, les liaisons et les pièces spéciales pour l'installation d'une pompe et sa connexion aux réseaux électriques et d'assainissement, les connexions des conduites et les arrêts, l'extraction et le déversement de l'eau aux points d'écoulement prévus, le montage, la maintenance et le démontage du système.
Inclut: Installation et montage du système de dénoyage des eaux. Connexion de la pompe. Démontage du système.
Critère pour le métré: Temps estimé.
Critère pour le mémoire: Amortissement sous forme de location à l'heure, selon les conditions définies dans le contrat souscrit avec l'entreprise fournisseur.

| Code | U | Désignation | Quantité | Prix | Montant |
|---|---|---|---|---|---|
| mt36bom050s | m | Conduit d'impulsion des eaux usées réalisé avec tube en PVC pour pression de 10 atm, de 50 mm de diamètre, avec extrémité évasée, selon NF EN 1452. (matériau) | 0.010 | 3030.90 | 30.31 |
| mt36bom051s | U | Répercussion, par m de tuyauterie, d'accessoires, d'assemblages et de pièces spéciales pour un tube en PVC pour pression de 10 atm, de 50 mm de diamètre. (matériau) | 0.010 | 908.92 | 9.09 |
| mt37svr010e | U | Clapet de non retour en laiton à visser de 1 1/2". (matériau) | 0.005 | 15645.71 | 78.23 |
| mt37svc010l | U | Vanne à opercule en laiton fondu, à visser, de 1 1/2". (matériau) | 0.005 | 16942.81 | 84.71 |
| mt36bse030bb | U | Électropompe submersible, pour dénoyage des eaux propres ou légèrement chargées, construite en acier inoxydable, d'une puissance de 0,55 kW et sortie de refoulement filetée de 1 1/2", pour une hauteur maximale en immersion de 10 m, température maximale du liquide conduit 35°C selon NF EN 60335-2-41 pour usage domestique et 50°C pour autres applications et taille maximale de passage des solides 10 mm, avec corps d'impulsion, filtre, impulseur, carcasse et couvercle de moteur d'acier inoxydable AISI 304, axe moteur d'acier inoxydable AISI 303, fermeture mécanique à double rétention avec chambre à huile, partie supérieure de charbon/céramique/NBR et partie inférieure de SiC/SiC/NBR, moteur asynchrone à 2 pôles, isolation classe F, pour alimentation monophasée à 230 V et 50 Hz de fréquence, condensateur et protection thermo-ampèremétrique à réarmement automatique incorporés, protection IP68, avec régulateur de niveau incorporé et câble électrique de connexion de 5 mètres avec prise de type shuko. (matériau) | 0.005 | 730366.64 | 3651.83 |
| mt36bom020 | U | Accessoires pour installation de pompe submersible portable, pour dénoyage des eaux, installée dans un regard enterré et connexion au réseau d'évacuation. (matériau) | 0.005 | 19655.64 | 98.28 |
| mo008 | h | Compagnon professionnel III/CP2 plombier. (main-d'œuvre) | 0.005 | 1700.48 | 8.50 |
| mo113 | h | Ouvrier d'exécution I/OE1 construction. (main-d'œuvre) | 0.007 | 935.45 | 6.55 |
| % | % | Frais de chantier des unités d'ouvrage | 2 % | 3967.50 | 79.35 |
|  |  | Coûts directs |  |  | 4046.85 |
