# Renfort par la face supérieure des poutres ou des poutrelles en béton armé

- Propriété du fichier: CYPE INGENIEROS, S.A.
- Format: FIEBDC-3/2002
- Zone géographique: Sénégal
- Devise: XOF
- Coûts indirects: 3.00 %
- Frais généraux: 13.00 %
- Bénéfice: 6.00 %
- TVA: 18.00 %

## G Structure et gros oeuvre

### GA Transformations et réparations

#### GAT Transformations d'éléments en béton

**GAT070** m Renfort par la face supérieure des poutres ou des poutrelles en béton armé, par le système MasterBrace "BASF", constitué de lamelle en fibre de carbone, MasterBrace LAM 170/3100 "BASF", de 50 mm de largeur et 1,4 mm d'épaisseur, module d'élasticité 170000 N/mm², résistance à la traction 3100 MPa et allongement ultime 1,9%, placé avec MasterBrace ADH 4000 "BASF", en appliquant une couche de 2 mm d'épaisseur sur la lamelle avec une spatule et une autre couche de 1 mm d'épaisseur sur la surface de contact avec la surface support, préalablement imprimée avec MasterBrace P 3500 "BASF", appliquée avec une brosse, et régularisation de la surface avec MasterBrace ADH 1460 "BASF".
Renfort par la face supérieure des poutres ou des poutrelles en béton armé, par le système MasterBrace "BASF", constitué de lamelle en fibre de carbone, MasterBrace LAM 170/3100 "BASF", de 50 mm de largeur et 1,4 mm d'épaisseur, module d'élasticité 170000 N/mm², résistance à la traction 3100 MPa et allongement ultime 1,9%, placé avec MasterBrace ADH 4000 "BASF", en appliquant une couche de 2 mm d'épaisseur sur la lamelle avec une spatule et une autre couche de 1 mm d'épaisseur sur la surface de contact avec la surface support, préalablement imprimée avec MasterBrace P 3500 "BASF", appliquée avec une brosse, et régularisation de la surface avec MasterBrace ADH 1460 "BASF".
Inclut: Implantation de la position des renforts. Ponçage de la surface en béton. Aspiration de la poussière. Régularisation de la surface support. Application de la couche d'apprêt. Application de l'adhésif sur le béton imprimé. Application de l'adhésif sur la face rugueuse de la lamelle. Mise en place de la lamelle sur la surface support, avec un rouleau en caoutchouc. Nettoyage des restes d'ouvrage.
Critère de métré de projet: Longueur mesurée selon documentation graphique du Projet.
Critère de mesure de l'ouvrage: On mesurera la longueur réellement exécutée selon les spécifications du Projet.

| Code | U | Désignation | Quantité | Prix | Montant |
|---|---|---|---|---|---|
| mt09reh120d | kg | Adhésif thixotropique à deux composants à base de résine époxy, MasterBrace ADH 1460 "BASF", pour l'union correcte du béton frais et du béton durci ou pour améliorer l'adhérence du béton durci et de l'acier, selon NF EN 1504-7. (matériau) | 0.220 | 7472.28 | 1643.90 |
| mt09reh420a | kg | Impression à deux composants à base de résine époxy sans dissolvants, MasterBrace P 3500 "BASF", pour application à la brosse ou au rouleau sur l'élément structural à renforcer par des tissus ou des lamelles en fibre de carbone. (matériau) | 0.048 | 15939.53 | 765.10 |
| mt09reh410b | m | Lamelle en fibre de carbone, MasterBrace LAM 170/3100 "BASF", de 50 mm de largeur et 1,4 mm d'épaisseur, module d'élasticité 170000 N/mm², résistance à la traction 3100 MPa et allongement ultime 1,9%, pour renfort des structures. (matériau) | 1.100 | 15425.35 | 16967.89 |
| mt09reh440a | kg | Adhésif à deux composants à base de résine époxy, MasterBrace ADH 4000 "BASF", pour application avec spatule sur l'élément structural à renforcer par lamelles en fibres de carbone, selon NF EN 1504-4. (matériau) | 0.374 | 8387.12 | 3136.78 |
| mq08gel010k | h | Groupe électrogène insonorisé, triphasé, de 45 kVA de puissance. (matériel) | 0.220 | 2093.28 | 460.52 |
| op00lij010 |  | Ponceuse-polisseuse. | 1.000 | 0.00 | 0.00 |
| mo042 | h | Compagnon professionnel III/CP2 du béton. (main-d'œuvre) | 0.425 | 1156.24 | 491.40 |
| mo089 | h | Ouvrier professionnel II/OP du béton. (main-d'œuvre) | 0.425 | 675.80 | 287.22 |
| % | % | Frais de chantier des unités d'ouvrage | 2 % | 23752.81 | 475.06 |
|  |  | Coûts directs |  |  | 24227.87 |
