# Ancrage chimique structural réalisé sur un béton de résistance caractéristique minimale de 20 N/mm²

- Propriété du fichier: CYPE INGENIEROS, S.A.
- Format: FIEBDC-3/2002
- Zone géographique: Sénégal
- Coûts indirects: 3.00 %
- Frais généraux: 13.00 %
- Bénéfice: 6.00 %
- TVA: 18.00 %

## G Structure et gros oeuvre

### GA Transformations et réparations

#### GAT Transformations d'éléments en béton

**GAT160** U Ancrage chimique structural réalisé sur un béton de résistance caractéristique minimale de 20 N/mm², par trou de 10 mm de diamètre et 85 mm de profondeur à l'intérieur duquel sera placée une ampoule de résine résine de vinylester sans styrène, avec sable de quartz ou corindon et avec insertion postérieure de tige filetée avec écrou et rondelle en d'acier inoxydable A4-70, selon NF EN ISO 3506-1, de 8 mm de diamètre et 110 mm de longueur.
Ancrage chimique structural réalisé sur un béton de résistance caractéristique minimale de 20 N/mm², par trou de 10 mm de diamètre et 85 mm de profondeur à l'intérieur duquel sera placée une ampoule de résine résine de vinylester sans styrène, avec sable de quartz ou corindon et avec insertion postérieure de tige filetée avec écrou et rondelle en d'acier inoxydable A4-70, selon NF EN ISO 3506-1, de 8 mm de diamètre et 110 mm de longueur. Comprend l'implantation, la réalisation du trou avec un marteau percuteur et une mèche de taille adéquate, le nettoyage de la poussière résultante dans le trou avec de l'air sous pression, l'insertion de l'ampoule dans le trou résultant, l'introduction de la tige filetée et la mise en place de la pièce à fixer, l'application de la paire de serrage avec clé dynamométrique après avoir attendu le temps de prise indiqué et le nettoyage des restes excédants.
Inclut: Implantation de la position de l'ancrage. Réalisation du trou. Nettoyage de la poussière résultante. Insertion de l'ampoule. Introduction de la tige filetée. Application du couple de serrage avec une clé dynamométrique. Nettoyage des restes excédants.
Critère de métré de projet: Nombre d'unités prévues, selon documentation graphique du Projet.
Critère de mesure de l'ouvrage: On mesurera le nombre d'unités réellement exécutées selon les spécifications du Projet.

| Code | U | Désignation | Quantité | Prix | Montant |
|---|---|---|---|---|---|
| mt09reh102a | U | Capsule de résine de vinylester de haute résistance, sans styrène, de 8 mm de diamètre, à base de méthacrylate d'uréthane, durcisseur et sable de quartz ou corindon, pour la réalisation des ancrages chimiques structuraux. (matériau) | 1.000 | 2.52 | 2.52 |
| mt09reh305wa | U | Ancrage constitué d'une tige filetée d'acier inoxydable A4-70, selon NF EN ISO 3506-1 de 8 mm de diamètre, et 110 mm de longueur, écrou et rondelle, pour fixations sur structures en béton. (matériau) | 1.000 | 3.07 | 3.07 |
| op00tal010 |  | Perceuse. | 1.000 | 0.00 | 0.00 |
| mo020 | h | Compagnon professionnel III/CP2 VRD espaces privés. (main-d'œuvre) | 0.098 | 1.43 | 0.14 |
| mo112 | h | Ouvrier d'exécution I/OE2 VRD espaces privés. (main-d'œuvre) | 0.098 | 0.81 | 0.08 |
| % | % | Coûts directs complémentaires | 2 % | 5.81 | 0.12 |
|  |  | Coûts directs |  |  | 5.93 |
