# Ancrage chimique structural réalisé en élément de béton de 110 mm d'épaisseur minimale

- Propriété du fichier: CYPE INGENIEROS, S.A.
- Format: FIEBDC-3/2002
- Zone géographique: Sénégal
- Coûts indirects: 3.00 %
- Frais généraux: 13.00 %
- Bénéfice: 6.00 %
- TVA: 18.00 %

## G Structure et gros oeuvre

### GX Ancrages

#### GXC Scellements chimiques

**GXC060** U Ancrage chimique structural réalisé en élément de béton de 110 mm d'épaisseur minimale, constitué d'un trou de 10 mm de diamètre et 80 mm de profondeur, réalisée avec une perceuse avec marteau percuteur et mèche, insertion dans le trou de capsule de résines de méthacrylate d'uréthane, M8x80, de 8 mm de diamètre et 80 mm de longueur et introduction postérieure, par vissage, d'élément de fixation composé de baguette filetée avec extrémité supérieure avec tête hexagonale, marquage de mise en place et extrémité inférieure biseautée à 45°, d'acier galvanisé qualité 5.8, selon NF EN ISO 898-1, de 8 mm de diamètre et 110 mm de longueur, écrou et rondelle.
Ancrage chimique structural réalisé en élément de béton de 110 mm d'épaisseur minimale, constitué d'un trou de 10 mm de diamètre et 80 mm de profondeur, réalisée avec une perceuse avec marteau percuteur et mèche, insertion dans le trou de capsule de résines de méthacrylate d'uréthane, M8x80, de 8 mm de diamètre et 80 mm de longueur et introduction postérieure, par vissage, d'élément de fixation composé de baguette filetée avec extrémité supérieure avec tête hexagonale, marquage de mise en place et extrémité inférieure biseautée à 45°, d'acier galvanisé qualité 5.8, selon NF EN ISO 898-1, de 8 mm de diamètre et 110 mm de longueur, écrou et rondelle. Comprend l'implantation, réalisation de la perforation avec une perceuse munie d'un marteau piqueur et d'une mèche de taille adaptée, le nettoyage de la poussière résultante dans le trou avec de l'air sous pression, insertion de la capsule chimique dans l'orifice résultant, introduction de la tige filetée dans la capsule chimique à l'aide d'un tournevis, mise en place de la pièce à fixer, après avoir attendu le temps de prise indiqué, l'application de la paire de serrage avec clé dynamométrique et le nettoyage des restes excédants.
Inclut: Implantation de la position de l'ancrage. Exécution de la perforation. Nettoyage de la poussière résultante. Insertion de la capsule chimique. Introduction de l'élément de fixation. Mise en place de la pièce à fixer. Application du couple de serrage avec une clé dynamométrique. Nettoyage des restes excédants.
Critère de métré de projet: Nombre d'unités prévues, selon documentation graphique du Projet.
Critère de mesure de l'ouvrage: On mesurera le nombre d'unités réellement exécutées selon les spécifications du Projet.

| Code | U | Désignation | Quantité | Prix | Montant |
|---|---|---|---|---|---|
| mt26phi200a | U | Capsule de résines de méthacrylate d'uréthane, M8x80, de 8 mm de diamètre et 80 mm de longueur, pour la réalisation des ancrages chimiques structuraux. (matériau) | 1.000 | 3.31 | 3.31 |
| mt26phi400aa | U | Élément de fixation composé de baguette filetée avec extrémité supérieure avec tête hexagonale, marquage de mise en place et extrémité inférieure biseautée à 45°, d'acier galvanisé qualité 5.8, selon NF EN ISO 898-1, de 8 mm de diamètre et 110 mm de longueur, écrou et rondelle, pour fixations sur structures en béton. (matériau) | 1.000 | 1.50 | 1.50 |
| op00tal010 |  | Perceuse. | 1.000 | 0.00 | 0.00 |
| op00ato010 |  | Tournevis. | 1.000 | 0.00 | 0.00 |
| mo020 | h | Compagnon professionnel III/CP2 construction. (main-d'œuvre) | 0.119 | 1.47 | 0.17 |
| mo112 | h | Ouvrier d'exécution I/OE2 construction. (main-d'œuvre) | 0.119 | 0.83 | 0.10 |
| % | % | Coûts directs complémentaires | 2 % | 5.08 | 0.10 |
|  |  | Coûts directs |  |  | 5.18 |
